# Schulhof Generalsanierung Grundschule Ostscheid
Angebotsaufforderung (GAEB 90, DA83)
DV-Nummer: 251007
Währung: EUR
Auftraggeber: Stadt Löhne, Immobilienwirtschaft - Freiraummanagement, Oeyn

## Generalsanierung Schulhof
Datum: 16.03.26

*Hinweis*
Leistungsverzeichnis

Generalsanierung Schulhof Grundschule Gohfeld

Stadt Löhne
Immobilienwirtschaft

Oeynhausener Straße 41
32584 Löhne

### Titel 01 Landschaftsbauarbeiten

*Hinweis*
Allgemeine Vorbemerkungen zum
Leistungsverzeichnis
Die Ausschreibung erfolgt als
öffentliche Preisanfrage.
Die in diesem LV beschriebenen
Leistungen beauftragt der AG zur
Ausführung im Frühjahr 2026, Beginn
der Arbeiten: ab KW 20, bis zur KW
40.
Die Abrechnung des AN erfolgt in dem
jeweiligen Arbeitsstand
entsprechenden Abschlagszahlungen.
Leistungen oder Materialkosten
werden erst nach erfolgtem Einbau
zur Zahlung freigegeben.
Schlussrechnungsgrundlage ist das
gemeinsam erstellte Aufmaß nach
erfolgter Abnahme der
Gesamtleistung.
Es gelten die Bestimmungen der VOB
in der aktuellen Fassung.
Die Massen im Leistungsverzeichnis
sind überschlägig ermittelt. Der
Auftragnehmer (im Folgenden AN) hat
anhand der Bauzeichnungen bzw.
durch Besichtigung der Baustelle die
Massen und Mengen hinsichtlich des
zugrunde liegenden
Leistungsverzeichnisses zu
überprüfen.
Sollten Unstimmigkeiten zwischen den
Plänen und dem Leistungsverzeichnis
bestehen oder Schwierigkeiten in
Bezug auf die Bauausführung
erkennbar sein, so hat der AN den AG
unverzüglich davon zu unterrichten.
Die Kosten für das Einrichten, das
Vorhalten und das Räumen der
Baustelleneinrichtung sind in den
einzelnen Positionen mit
einzukalkulieren.
Die Leistungen sind werktags (Mo. -
Fr.) während der Dienstzeiten (7:00 -
17:00 Uhr) des AG zu erbringen.
Darüber hinaus sind die gesetzlichen
Regelungen, insbesondere für
lärmintensive/emissionsträchtige
Arbeiten zu berücksichtigen.
Der AN ist verpflichtet seine Arbeiten
in einem Bautagebuch, in dem die
durchgeführten Arbeiten,
Arbeitszeiten, eingesetzten
Arbeitskräfte, Maschinen und
Anordnungen der Bauleitung
eingetragen werden, zu
dokumentieren. Die Berichte sind als
Nachweis der erbrachten Leistung
spätestens zwei Werktage nach
erfolgter Leistung dem Auftraggeber
zur Kontrolle vorzulegen. Die
Arbeitsabläufe sind mit der
Bauüberwachung so abzustimmen,
dass die Arbeiten jederzeit
kontrollierbar sind.
Sofern Abfall anfällt ist dieser nach Art
zu sortieren, abzufahren und
fachgerecht zu entsorgen, einschl. der
Transport- und Entsorgungskosten.
Für die erforderliche
Verkehrssicherung bei den Arbeiten
sorgt der AN eigenverantwortlich.
Hierfür erforderliche Arbeiten und
Materialien sind in den
entsprechenden Einheitspreis
einzukalkulieren. Es findet die RSA in
der aktuellen Fassung Anwendung.
Stundenlohnarbeiten sind vor der
Ausführung der Arbeiten anzuzeigen.
Nicht angemeldete
Stundenlohnarbeiten werden nicht
vergütet. Über die geleisteten Stunden
und den Verbrauch von Stoffen ist
täglich ein Stundenlohnzettel
(spätestens nach 5 Werktagen gemäß
vorgenannter Arbeitszeitvereinbarung)
einzureichen. Verspätet eingereichte
Stundenzettel werden nicht anerkannt.
Jegliche Pflanzenbehandlungsmittel
(Pestizide) sind verboten. Dies gilt
insbesondere für Herbizide.
Auf den vorhandenen Baumbestand
ist besondere Rücksicht zu nehmen.
Entstehen im Rahmen der
Bauleistungen Schäden, z.B. im
Wurzelbereich, sind diese dem AG zu
melden. Nach Abstimmung mit der
städt. Baumkontrolle sind ggf.
erforderliche Maßnahmen
vorzunehmen. Die entstehenden
Kosten gehen zu Lasten des AN.
Alle in Zusammenhang mit den
Arbeiten entstehenden
Verunreinigungen sind sofort und
laufend als Nebenleistung zu
beseitigen.
Während der Arbeiten hat ein fachlich
qualifizierter, deutschsprachiger
Vorarbeiter als Ansprechpartner der
Bauüberwachung auf der Baustelle
anwesend zu sein.
Es ist vom AG gewünscht, dass
häufige Vorarbeiterwechsel vermieden
werden. Die Einweisung auf das
Gelände erfolgt durch den AG
einmalig.
Sollten sich einzelne vorstehende
Bestimmungen als ungültig erweisen,
bleibt hierdurch die Gültigkeit der
übrigen Bestimmungen unberührt.

*Hinweis*
1.0 Allgemeine Beschreibung
Bei den nachfolgend beschriebenen Leistungen handelt
es sich
um Leistungen des Tief- und Landschaftsbaus.
Das Baufeld ist über öffentliche Wege, Siemshofer
Kirchstraße
und über die Glockenstraße, zu erreichen.

Der Maßnahmenbeginn ist auf die KW 20 terminiert. Die
Bauarbeiten sollen spätestens zum Schuljahresbeginn
2026/2027 (KW 40) abgeschlossen sein.

Der Zustand der örtlichen Straßen, Wege, Mauern und
sonstigen
Baukonstruktionen oder vegetativen Bestände ist vor
Baubeginn
und nach Abschluss der Bauarbeiten im Rahmen eines
Ortstermines mit AG und AN durch Fotos und Markierung
im
Lageplan zu dokumentieren und durch den AG anerkennen
zu
lassen. Eine Ausfertigung ist dem AG zur Verfügung zu
stellen.
Für im Rahmen der Bauarbeiten entstandene Schäden hat
der
AN aufzukommen. Der AN hat sich mit seinen Fahrzeugen
an die
Leistungsfähigkeit der Straßen und Wege anzupassen,
Wurzelbereiche vorhandener Bäume dürfen weder Befahren
noch als Lagerfläche genutzt werden.
Während des Bauablaufes ist darauf zu achten, dass
Dritte durch
die Baumaßnahme oder ungesichertes Material nicht
gefährdet
werden. Die Baustelle ist entsprechend gegen Betreten
zu
sichern.
Da es sich bei dem Bauort um eine Grundschule handelt,
werden
besondere Umsicht und Rücksichtnahme während der
Bauarbeiten vorausgesetzt.

Alle durch die spezifischen, örtlichen Bedingungen zu
erwartenden Schwierigkeiten, insbesondere bei
Maschineneinsatz, Anlieferung etc. müssen bei der
Angebotserstellung berücksichtigt werden.
Nachforderungen,
die auf mangelnde Ortskenntnis zurück zu führen sind,
werden
nicht anerkannt.
Der AN hat sich eigenverantwortlich einen Überblick
über die
lokalen Rahmenbedingungen zu verschaffen und
entsprechend
bei der Kalkulation zu berücksichtigen.

1.1 Baubeschreibung
Der Schulhof der Grundschule Ostscheid befindet sich im
Stadtgebiet Löhne im Stadtteil Mennighüffen-Ostscheid.
Das
Projektgebiet ist über öffentliche Straßen erreichbar.
Unmittelbar
anliegend sind südlich die Siemshofer Kirchstraße und
östlich die
Glockenstraße.
Die Zuwegung erfolgt somit über die Siemshofer
Kirchstraße und
die Glockenstraße.
Das Projektgebiet, bestehend aus Schulhoffläche der
Grundschule Ostscheid sowie Außenanlagen der OGS
Ostscheid, ist größtenteils mit einem Stabmattenzaun
eingezäunt. Auf dem Grundstück werden die beiden
Flächen
mittels einer etwa zwei Meter hohen Mauer geteilt. Die
Zuwegung
über die Siemshofer Kirchstraße, welche gleichzeitig
auch
Rampe für Feuerwehrzufahrt ist, ist ca. 2,5 m breit.
Eine
Wegeschranke reguliert hier die Zugänglichkeit zum
Schulhof. Im
Bereich der Außenanlagen der OGS erfolgt die Zuwegung
über
die Glockenstraße. Hier wird die Zugänglichkeit
mittels eines
zweiflügeligen, 3 m-breiten Stabmattentors reguliert.
Im Rahmen
der Schulhofsanierung werden die bestehende Zaunanlage
sowie
die Einbauten zur Regulierung der Zuwegung erneuert
und in
Bereichen ergänzt.
Die Schulhoffläche ist in weiten Teilen asphaltiert
und teilweise
mit Betonplatten versiegelt. Im Rahmen der
Gesamtbaumaßnahme werden Flächen entsiegelt und die
Flächenbefestigung erneuert. Ergänzend dazu sind die
Entwässerungseinrichtungen (Straßen-, Hofabläufe,
Rinnen und
Rohrleitungen) im Rahmen der Generalsanierung zu
ersetzen,
um die Entwässerung der Schulhof- und OGS-Flächen zu
gewährleisten.
Charakteristisch für den Schulhof sind die weitläufigen
befestigten Flächen im Zentrum, der höher gelegene
Spielbereich im Süden - u. a. bestehend aus
Balancierpfad,
Klettergerät. Sprossenwände, Schaukel - und die
überdachte
Fahrradabstellanlage sowie die Mauer zur OGS im Osten.
Im
Westen, am Schulgebäude ist vor einigen Jahren ein
(Hoch-)Beet mittels Betonsitzblöcken entstanden, die
es zu
erhalten und die Formsprache dessen für die
Konzeptionierung
zu übernehmen gilt.
Barrierefreiheit, Flächen zu ensiegeln,
multifunktionale Räume zu
schaffen, bestehende Formen und Materialien
aufzunehmen und
das Spielangebot zu erweitern sind essentielle Punkte
der
Generalsanierung.

1.2 Auszuführende Leistung
Die Leistungen erstrecken sich ausschließlich auf
Landschaftsbauarbeiten.

Art und Umfang der Landschaftsbauarbeiten:
Die Mauer zwischen Schulhof und OGS ist zurückzubauen
und
anfallende Stoffe sind zu entsorgen. Bestehende
Flächenbefestigungen aus Asphalt sind aufzubrechen und
zu
entsorgen. Vorhandene Tragschichten werden im Rahmen
von
Entsiegelungsmaßnahmen aufgenommen und in Teilen
bauseits
zum späteren Wiedereinbau gelagert. Diese anfallenden
Materialien werden für den neu anzulegenden Oberbau in
neu zu
versiegelnden Bereichen wiederverwendet. Eventuell
unbrauchbares, überschüssiges Schottermaterial ist zur
eigenen
Verwendung abzufahren bzw. zu entsorgen.
Mittels neuer Winkelstützelementen und Betonblöcken
werden
(Hoch-)Beete und Nutzungsbereiche geformt. Der
Spielbereich
im südlichen Schulhofteil wird mittels einer
barrierefreien Rampe
und einer neuen Treppenanlage zugänglich gemacht. Im
südlichen sowie im nördlichen Teil sind neue
Radabstellanlagen
vorgesehen. Die Wege- und Platzflächen werden mit
Betonsteinpflaster, Rasengitterstein und Betonplatten
neu
wiederhergerichtet.
Darüber hinaus sind Arbeiten zur Herstellung von
Fallschutzbereichen aus EPDM-Material und Sand sowie
Vegetationsarbeiten in Form von Neupflanzungen von
Bäumen,
Sträuchern und Hecken zu leisten. Der Bau einer neuen
Zaunanlage und neue schwenkbare Wegesperren im Süden
und
Norden, regulieren die Zugänglichkeit zum
Projektgebiet.

Allgemeine Vorgaben:
Der Auftragnehmer (AN) darf erst nach örtlicher
Einweisung
durch die Bauüberwachung (BÜ) des Auftraggebers (AG)
mit den
Arbeiten beginnen.
Den Arbeitsbeginn hat der AN mind. 5 Werktage vor
Baubeginn
dem AG schriftlich anzuzeigen.

1.3 Baustelleneinrichtung
Die Baustelleneinrichtung erfolgt nach den Bedarfen des
Auftragnehmers (AN). Anlieferung, Vorhaltung sowie
Abtransport
sonstiger Gerätschaften wie Bauwagen, Mobiltoilette
o.ä.
erfolgen auf Erfordernis des AN im Rahmen der
Baustelleneinrichtung.
Der Leistungsumfang umfasst außerdem die Sicherung der
Baustelle gegen unbefugtes Betreten mit Bauzäunen. Das
Aufstellen, Vorhalten und Räumen des Bauzauns ist im
erforderlichen Umfang über die Einzelpreise der
Leistungspositionen zu kalkulieren und zu
berücksichtigen.
Vergütet wird der zusätzliche Aufwand für den Bauzaun
(ohne
überstehende Spitzen) aufgrund des Schulstandorts und
der
notwendigen längerfristigen Absicherung von Spiel- und
Vegetationsflächen gegen betreten. Das
Leistungsverzeichnis
sieht hier eine Zulageposition vor.
Neu eingebaute Spielgeräte müssen bis zur mängelfreien
Erstabnahme bzw. Aushärtung der Fundamente durch den zu
beauftragenden Spielplatzprüfer den Bereich um das
Spielgerät
gegen Betreten sichern. Eine gesonderte Vergütung
dieser
Leistung erfolgt nicht.
Neu angesäte Rasen- und Wiesenflächen müssen bis zur
Freigabe durch die BÜ mit Bauzäunen gegen betreten
gesichert
werden. Eine gesonderte Vergütung dieser Leistung
erfolgt nicht.

1.4 Vor- und Erdarbeiten
Vor Beginn der Maßnahme hat sich der Auftragnehmer
eigenverantwortlich bei den zuständigen
Stellen/Versorgern über
den Verlauf von Ver- und Entsorgungsleitungen zu
informieren
und diese bei den weiteren Arbeiten zu berücksichtigen.

Information zu Einbau/ Abfuhr von Schüttgütern:
Der Einbau der Schüttgüter (STS, Fallschutzsand etc.)
wird im
Leistungsverzeichnis in m² bzw. m³ im verdichteten
Zustand
abgerechnet. Für die Abrechnung wird zur Überprüfung
der
geforderten Mengen der Gewichtsnachweis gefordert.
Für die Abrechnung werden daher folgende spezifische
Gewichtsnachweise verbindlich festgelegt, sofern keine
abweichenden Nachweise der Zulieferer vorliegen:
Umrechnungsfaktor als Schüttgewichte (Lockerungsfaktor
in %)
Oberboden  0,9 to/m³ (40%)
Kies (8/16, 8/32) 1,34 to/m³ (25%)
Sand 0/2, gewaschen 1,52 to/m³ (18%)
Kies-Sandgemisch 1,64 to/m³ (20%)
Mineralgemisch  1,79 to/m³ (15%)

Umrechnungsfaktor bei Erreichen einer optimalen
Verdichtung:
Oberboden  1,5 to/m³
Kies (8/16, 8/32) 1,78 to/m³
Sand 0/2, gewaschen 1,85 to/m³
Kies-Sandgemisch 2,05 to/m³
Mineralgemisch  2,1 to/m³

Im Rahmen der Vorarbeiten wird zunächst die überdachte
Fahrradabstellanlage inkl. der anliegenden Garage und
weiterführenden Mauer abgebrochen. Anfallende Stoffe
sind
aufzunehmen und zur fachgerechten Entsorgung
abzuführen.
Des Weiteren werden befestigte Flächen entsiegelt. Die
alte
Asphaltschicht wird gefräst und einer fachgerechten
Entsorgung
zugeführt. Nähere Angaben zur Beschaffenheit des
Asphaltmischguts sowie der umliegenden und
unversiegelten
Flächen sind dem Boden- und Baugrundgutachten zu
entnehmen.
Die vorhandene Schottertragschicht wird aufgenommen und
bauseits zum späteren Wiedereinbau gelagert. Teile
davon sind
fachgerecht zu entsorgen.
Darüber hinaus werden alte Entwässerungseinrichtungen
rückgebaut. Anfallendes Material wird einer geordneten
Verwertung zugeführt. Einbauten, Austattungselemente
wie
Schilder (inkl. Pfosten und Fundament) oder Wegesperren
werden abgebaut und teils gelagert, teils entsorgt. Ein
vorhandenes, abgängiges Spielgerät wird abgebrochen und
entsorgt.
Im Bereich zu erstellender befestigter und
Fallschutz-Flächen
(Pflaster & Fallschutzsand) erfolgen Aushubarbeiten im
Vorfeld
der Erstellung der Tragschichten bzw. des Sandeinbaus
sowie im
Rahmen der Fundamentarbeiten. Anfallender Bodenaushub
für
neue Fallschutz- und Wegeflächen soll an entsiegelten
Flächen
und rückgebauten Fallschutzflächen eingebaut werden.

1.4 Entwässerungsarbeiten
Zur Erneuerung der Entwässerungsanlagen sind zu
liefernde
Leitungsrohre KG 200 DN 100 in herzustellende
Leitungsgräben
zu verlegen. Darüber hinaus sind dreireihige
Pflasterrinnen aus
rechteck Betonpflaster 20 x 10 x 8 cm, versetzt in
Beton,
herzustellen. Ergänzt werden die Pflasterrinnen mit
Straßen-, und
Punktabläufen, die zu liefern, einzubauen und an die
Entwässerungsleitung anzuschließen sind. Anfallendes
Wasser
an Treppen- und Rampenanlagen werden zusätzlich mit
Entwässerungsrinnen abgeführt. Der Anschluss der
gesamten
Entwässerung erfolgt an vorhandene Regenwasserschächte
auf
dem Gelände der Schule.

1.5 befestigte Flächen
Im Rahmen der Abbruch- und Erdarbeiten auf Rohplanum
gebrachte Wege- und Platzflächen sind auf planmäßige
Höhe
und Neigung zu bringen. Die Flächen sind
feinzuplanieren,
Abweichung +/- 2cm und zu verdichten. Das
Tragschichtbaustoffgemisch ist ohne Entmischung
gleichmäßig
zu verteilen und bei günstigem Wassergehalt gleichmäßig
einzubauen. Die Oberfläche muss eine entwässernde, dem
Verwendungszweck entsprechende Längs- und Querneigung
aufweisen.
Zur Sicherstellung der Tragfähigkeit des Oberbaus
werden
Lastplattendruckversuche durchgeführt.
Die Verlegung der Pflastersteine 10 x 20 x 8 cm
erfolgt auf eine
zu erstellende Bettung aus Splitt-Brechsand-Gemisch im
Ellbogenverband. Die Verlegung der Betonplatten und
Rasengitterstein erfolgen ebenfalls auf eine zu
erstellenden
Bettung aus Splitt-Brechsand-Gemisch.

1.6 Entsorgung
Die Entsorgung ist größtenteils über die entsprechenden
Leistungspositionen abzurechnen.

1.7 Einbauten
Die Einbauten erstrecken sich auf die Lieferung und
den Einbau
von insgesamt acht neuen Spielgeräten. Des Weiteren
sind
Ausstattungselemente wie z. B. Sitzquader aus
Naturstein,
Betonblöcke, Sitzbänke und Sitzbankgruppen,
Abfalleimer und
Anlehnbügel zu liefern und aufzustellen. Ergänzend
dazu wird
eine neue Zaunanlage hergestellt. Dazu sind
Zaunpfosten und
-matten zu liefern einzubauen. Ein vorhandener
Materialcontainer
umgesetzt.
Die Fundamentarbeiten, einschl. der anfallenden
Erdarbeiten
sind über die Leistungspositionen zu Lieferung und
Einbau der
Einbauten abzurechnen. Auf einen Liefernachweis der
geforderten Einbaumengen kann trotzdem nicht verzichtet
werden.
Betongüte und Menge sind den jeweiligen
Herstellerangaben zu
entnehmen. Beim Einbau von Spielgeräten ist
insbesondere auf
eine ausreichende Überdeckung (mind 30cm bei
abgerundeter
Fundamentoberkante) mit Fallschutzmaterial aus Sand zu
achten.

1.8 Vegetationsarbeiten
Die Vegetationsarbeiten haben unter Beachtung der
DIN-Normen
DIN 18915, DIN 18916, DIN 18917, DIN 18918, DIN 18920
in der
jeweils aktuellen Fassung zu erfolgen.
Die Arbeiten erstrecken sich auf die Bodenverbesserung
sowie
Rasen- und Kräuterrasenansaat von im Rahmen der
Bauarbeiten
herzustellenden Flächen.

1.9 Pflanzung
Die Pflanzung erfolgt losgelöst von der
Hauptbaumaßnahme im
Herbst, vorzugsweise in den Herbstferien NRW in den KW
43
und 44 2026.
Die Pflanzarbeiten erstrecken sich auf die Pflanzung
von elf
Hochstämmen, Laubgehölze, der Qualität Stammumfang
16-18
bzw. 18-20. Ergänzend sind Heckenpflanzen als
raumbildende
Strukturen in einen zu erstellenden Pflanzgraben zu
pflanzen.
Begleitende, freiwachsende Hecken am südlichen Zaun
entlang,
sollen eine zusätzliche Sichtbarriere schaffen. Eine
ergänzende
Leistung erstreckt sich auf den Einbau einer
Heckenverankerung
mittels Holzpfosten und Spanndraht an allen Hecken.
Im südlichen Eingangsbereich zum Schulhof sollen zwei
Hochbeete mit bodendeckenden Gehölzen und zwei
Hochstämmen entstehen. Im zentral gelegegenen Hochbeet
finden außer den drei Säulenbuchen keine weiteren
Pflanzen
Platz.

2.0 Ausgeführte Vorarbeiten

2.1 Beweissicherung
Vor Beginn der Arbeiten hat sich der AN gemeinsam mit
dem AG
ein Bild der Bestandssituation zu machen. Der
vorhandene
Zustand ist mit geeigneten Maßnahmen zu dokumentieren
und
von AG und AN anzuerkennen. Eine separate Vergütung
dieser
Leistung erfolgt nicht.

3.0 Angaben zur Baustelle

3.1 Lage der Baustelle
Schulhof Grundschule Ostscheid
Anfahrt über Siemshofer Kirchstraße und über die
Glockenstraße

3.2 vorhandene öffentliche Verkehrswege
Die Baustelle ist über das öffentliche Straßennetz,
Siemshofer
Kirchstraße und Glockenstraße zu erreichen.
Soweit öffentliche Straßen für den Baustellenverkehr
genutzt
werden, so sind diese bei Verschmutzungen täglich zu
reinigen.
Eine gesonderte Vergütung dieser Leistung erfolgt
nicht und ist in
die Einheitspreise mit einzukalkulieren.

3.3 Baustelleneinrichtung
Flächen für die Baustelleneinrichtung sowie als
Lagerplätze
können in begrenztem Umfang auf dem Gelände der Schule
zur
Verfügung gestellt werden. Die vom AN in Anspruch
genommenen Flächen sind vor Baubeginn dem AG
mitzuteilen.
Die Flächen sind nach Beendigung der Bauzeit in ihren
ursprünglichen Zustand zurück zu versetzen. Eine
separate
Vergütung dieser Leistung erfolgt nicht und ist in die
Einheitspreise mit einzukalkulieren.

4.0 Schutzmaßnahmen

4.1 Gewässer und Vorfluter
Während der Bauzeit sind erforderliche Maßnahmen zur
Verhinderung von eindringenden Verschmutzungen und
Schadstoffen in Gewässer/ Grundwasser zwingend
einzuhalten.
Die Lagerung wassergefährdender Treib- und
Schmierstoffe ist
auf einen Tagesbedarf zu beschränken.

4.2 Baumbestand
Auf vorhandenen Baumbestand sowie die Wurzelbereiche
ist
während der gesamten Bauzeit besondere Rücksicht zu
nehmen.
Eine Beeinträchtigung des Baumes oder Verdichtung des
Wurzelbereiches durch Befahren oder Lagerung von
Maschinen
oder Materialien im Kronenbereich des Baumes ist
untersagt.
Möglicherweise entstandene Schäden an Wurzeln, Stamm
oder
Krone sind zu Lasten des Verursachers zeitnah durch
baumpflegerische Maßnahmen zu beheben.
Unvermeidbare Arbeiten im Wurzelbereich vorhandener
Bäume haben ohne Ausnahme in Handschachtung zu
erfolgen. Der zusätzliche Aufwand kann über
entsprechende
Leistungspositionen abgerechnet werden.

5.0 Aufmaß
5.1 Aufmaßverfahren
Abrechnungsgrundlage ist das gemeinsam erstellte
Aufmaß.
Leistungen, die zum Zeitpunkt der Rechnungsstellung
nicht oder
nur teilweise nachvollzogen werden können, müssen im
Vorfeld
durchgeführt werden. Sollte die Aufmaßerstellung durch
den AN
nicht durchgeführt werden, behält der AG sich vor,
Dritte mit der
Durchführung des Aufmaßes zu beauftragen. Die
entstehenden
Kosten trägt dabei der AN.

5.2 Nachweise
Nachweise, wie Wiegescheine, Lieferscheine,
Entsorgungsnachweise sind dem AG im Original zur
Bestätigung
vorzulegen und im Rahmen der Rechnungsstellung
nachvollziehbar den Leistungspositionen zuzuordnen.

#### Bereich 01.01 Baustelleneinrichtung

**01.01.1 Baustelleneinrichtung**
Alle für das Einrichten der Baustelle anfallenden
Tätigkeiten,
einschl. Transport, Bereitstellen und Vorhalten der
erforderlichen Baumaschinen und Hilfsmittel,
einschl. Leistungen für die Arbeitssicherheit gemäß den
gesetzlichen und berufsgenossenschaftlichen
Richtlinien,
einschl. erforderlicher Leistungen für die
Absperreinrichtungen
wie Bauzaun zum Absperren der Baustelle und die
Aufwendungen für das Vorbereiten,
einschl. Abstimmung mit Ver- und Entsorgern (einschl.
Bestandspläne) im Stadtgebiet Löhne.

Alle gewählten Geräte und Einrichtungen müssen den
gültigen
Vorschriften und Anforderungen genügen.

Abstimmen, Beantragen und Fertigmelden der Maßnahme bei
Stadt Löhne, VA 15.

Bei Baustellen, bei denen die Arbeiten
witterungsbedingt oder
aus sonstigen Gründen, die der Auftraggeber nicht zu
vertreten
hat, mit einer mehrmaligen Einrichtung und Räumung der
Baustelle durch den AN abgearbeitet werden, wird die
Position
ebenfalls nur einmal vergütet.
Menge: 1,000 Psch

**01.01.2 Zulage: Bauzaun, ohne Spitzen/Überstände, aufbauen, vorhalten, abbauen**
Zulage zur Vorposition für Bauzaun,
Bauzaun ohne Spitzen/ Überstände,
Zaun aufstellen, vorhalten, abbauen,
Stabgittermatten, Höhe 2,0 m, inkl. fester Verbindung
mit
Schellen, zur Sicherung des Baustellenbereiches gegen
Betreten sowie der Spielgeräte & -flächen sowie
Vegetationsflächen gegen unbefugtes Betreten bis zur
Freigabe/ Abnahme durch qualifizierten
Spielplatzprüfer bzw.
Auftraggeber und Aushärten der Fundamente.
Bauzaunelemente aufbauen, vorhalten und transportieren.
Rückbau nach erfolgter Erstabnahme und Freigabe durch
den
AG.
Menge: 100,000 m

**01.01.3 Baumschutz Brettermantel, H=2,0m**
Schutz gegen mechanische Schäden an Bäumen entspr. DIN
18920 und R SBB 2023 herstellen,
bestehend aus Brettermantel einschl. Polsterung,
bestehend
aus PVC-Drainrohr, hart, DN 100, gewellt, gegen den
Baum
herstellen, vorhalten und beseitigen.
Mindestabstand vom Stamm: 25 cm
Mindesthöhe: 2 m
Mindestdicke der Bretter: 24 mm
Bretter dürfen nicht auf Wurzelanlauf stehen.
Anfallendes Material verbleibt im Eigentum des AN.
Menge: 11,000 Stk.

#### Bereich 01.02 Vorarbeiten

**01.02.1 Gehölzflächen roden, entsorgen**
Gehölzflächen, Busch- und Strauchwerk, Stammdurchmesser
bis 10 cm, einschl. Wurzelwerk roden, aufnehmen und
fachgerecht zum Nachweis entorgen, einschl. Transport
und
Entsorgungskosten.
Menge: 40,000 m²

**01.02.2 Wurzelstock, 30-60 cm, roden, entsorgen**
Wurzelstock/ Baumstumpf, Schnittfläche am Stammfuß
über 30
bis 80 cm Durchmesser, fräsen, Tiefe über 40 bis 50 cm,
gefräste Stoffe aufnehmen, fachgerecht zum Nachweis
entsorgen, einschl. Transport- und Entsorgungskosten.
Menge: 3,000 St

**01.02.3 Grasnarbe, bis 50 mm, abtragen und lagern**
Grasnarbe profilgerecht abtragen, in
Vegetationsflächen, in
mehreren Teilflächen, Abtragsstärke i. M.  50 mm,
Rasensoden
lösen, fördern, zur Abfuhr geordnet lagern, Entsorgung
über
gesonderte Position bzw. Eigenverwertung gegen
Nachweis,
Abrechnung nach Aufmaß
Menge: 280,000 m²

**01.02.4 Abbruch Kletterspielgerät**
Abbruch des Kletterspielgerätes,
bestehend aus Stahl, pulverbeschichtet, Ø ca. 4  cm,
Höhe ca.
2,00 m, einschl. Fundamenten, eingebaut in
Fallschutzbereich
aus Sand,
im Rahmen einer Totalabbruchmaßnahme, Geräteeinsatz ist
möglich,
max. Gesamtgewicht der Geräte ohne Beschränkung,
aufgenommene Stoffe sammeln, laden, Abfall ist nicht
gefährlich, nicht schadstoffbelastet,
inkl. Transport und Entsorgung, einschl.
Entsorgungsnachweis.
Menge: 1,000 St

**01.02.5 Abbruch Doppelschaukel**
Abbruch der Nestschaukel bestehend aus, Holz, Ø ca. 20
cm,
Höhe ca. 3,00 m, einschl. Fundamenten eingebaut in
Fallschutzbereich aus Sand,
im Rahmen einer Totalabbruchmaßnahme, Geräteeinsatz ist
möglich,
max. Gesamtgewicht der Geräte ohne Beschränkung,
aufgenommene Stoffe sammeln, laden, Abfall ist nicht
gefährlich, nicht schadstoffbelastet,
inkl. Transport und Entsorgung, einschl.
Entsorgungsnachweis.
Menge: 1,000 St

**01.02.6 Abbruch Kletterwand**
Abbruch einer Kletterwand,
bestehend aus 5 Pfosten, Stahl, pulverbeschichtet, Ø
ca. 20cm,
Höhe ca. 2,00 m, einschl. Fundamenten,
einschl. Feldfüllungen, bestehend aus 4 Stk.
Kletterwand,
Schichtholz mit Klettergriffen, eingebaut in
Fallschutzbereich
aus Sand,
im Rahmen einer Totalabbruchmaßnahme, Geräteeinsatz ist
möglich,
max. Gesamtgewicht der Geräte ohne Beschränkung,
aufgenommene Stoffe sammeln, laden, Abfall ist nicht
gefährlich, nicht schadstoffbelastet,
inkl. Transport und Entsorgung, einschl.
Entsorgungsnachweis.
Menge: 1,000 St

**01.02.7 Abbruch Reck**
Abbruch eines Recks,
bestehend aus 4 Pfosten, Stahl, pulverbeschichtet, Ø
ca. 10
cm, Höhe ca. 2,00 m, einschl. Fundamenten,
eingebaut in Fallschutzbereich aus Sand,
im Rahmen einer Totalabbruchmaßnahme, Geräteeinsatz ist
möglich,
max. Gesamtgewicht der Geräte ohne Beschränkung,
aufgenommene Stoffe sammeln, laden, Abfall ist nicht
gefährlich, nicht schadstoffbelastet,
inkl. Transport und Entsorgung, einschl.
Entsorgungsnachweis.
Menge: 2,000 St

**01.02.8 Abbruch Balancierpfad**
Abbruch des Balancierpfads,
bestehend aus ingesamt 7 Einzelelementen, Pfosten,
Stahl,
pulverbeschichtet, Ø ca. 10 cm, verschiedene Höhen,
einschl.
Fundamenten,
im Rahmen einer Totalabbruchmaßnahme, Geräteeinsatz ist
möglich,
max. Gesamtgewicht der Geräte ohne Beschränkung,
aufgenommene Stoffe sammeln, laden, Abfall ist nicht
gefährlich, nicht schadstoffbelastet,
inkl. Transport und Entsorgung, einschl.
Entsorgungsnachweis.
Menge: 1,000 St

**01.02.9 Abbruch Basketballkorb-Stange**
Basketballkorb-Stange, Höhe ca. 3 m, rund, abbrechen,
aufnehmen und entsorgen.
einschl. Fundamenten,
im Rahmen einer Totalabbruchmaßnahme, Geräteeinsatz ist
möglich,
max. Gesamtgewicht der Geräte ohne Beschränkung,
aufgenommene Stoffe sammeln, laden, Abfall ist nicht
gefährlich, nicht schadstoffbelastet,
inkl. Transport und Entsorgung, einschl.
Entsorgungsnachweis.
Menge: 1,000 St

**01.02.10 Tischtennisplatte versetzen**
Tischtennisplatte versetzen, auf abzubrechender
Asphaltdecke,
bauseits zum späteren Platzieren lagern, Lagerplatz in
Abstimmung mit der örtlichen BÜ
Menge: 3,000 St

**01.02.11 Wegesperre abbauen, einschl. Fundamente**
Wegeschranke, Rundrohr, hohlprofil, verzinkter Stahl,
Durchmesser 10 cm, bestehend aus zwei Pfosten und
einem Querriegel, Länge ca. 4m, Höhe über Flur ca. 1,00
m, abbauen, einschl. Fundamente, einschl.
Entsorgungskosten.
Menge: 1,000 St

**01.02.12 Mülleimer, inkl. Pfosten, Fundament, ausbauen, bauseits lagern**
Mülleimer, Einbauort Rasenfläche, inkl. Pfosten und
Fundament
ausbauen, bauseits lagern, Lagerplatz in Abstimmung
mit der
örtlichen BÜ
Menge: 1,000 St

**01.02.13 Baumstumpf fräsen**
Baumstumpf fräsen, Breite Durchmesser bis ca. 80 cm,
Stoffe
aufnehmen, einschl. Transport- und Entsorgungskosten.
Menge: 4,000 St.

**01.02.14 Fahrradständer aufnehmen entsorgen**
Fahrradständer, Standparker, aus Rundrohr,
feuerverzinkt,
Länge ca. 15,0 m, teilweise aufgeschraubt auf
Betonplatten,
aufnehmen und entsorgen,
einschl. Transport- und Deponiegebühren
Menge: 1,000 psch

**01.02.15 Stabmattenzaun, H 1,4 m inkl. Betonfundamet aufnehmen, entsorgen**
Stabmattenzaun, Höhe 1,40 m, inkl. Betonfundamete, und
Zaunpfosten, 60 x 40 mm, abbrechen, im Rahmen einer
Totalabbruchmaßnahme, Geräteeinsatz ist möglich, max.
Gesamtgewicht der Geräte ohne Beschränkung,
aufgenommene Stoffe sammeln, laden, entsorgen. Abfall
ist
nicht gefährlich, nicht schadstoffbelastet, inkl.
Transportkosten
und Deponiegebühren.
Menge: 145,000 m

**01.02.16 Mauer H 2,5 m abbrechen, laden, entsorgen**
Klinkermauer, 2,5 m Höhe, zweireihig, 30 cm Dicke, im
Rahmen
eines Totalabbruchs abbrechen, laden und entsorgen,
einschl.
Transport- und Deponiegebühren, Abrechnung nach Aufmaß
Die Beschaffenheit der Mauer kann vor Ort begutachtet
werden.
Menge: 30,000 m³

**01.02.17 Überdachung abbrechen, laden, entsorgen**
Überdachung an Fahrradabsteller,Grundfläche ca. 100
m², im
Rahmen einer Totalabbruchmaßnahme abbrechen, laden und
entsorgen, einschl. Transport- und Deponiegebühren,
Abrechnung erfolgt pauschal
Menge: 1,000 psch

**01.02.18 Betonstufen abbrechen, laden, entsorgen**
Betonstufen, im Rahmen eines Totalabbruchs abbrechen,
laden
und entsorgen, einschl. Transport- und Deponiegebühren,
Abrechnung nach Aufmaß
Menge: 40,000 m

**01.02.19 Mauer H 0,6 m abbrechen, laden, entsorgen**
Blocksteinmauer, 0,6 m Höhe, 30 cm Dicke, im Rahmen
eines
Totalabbruchs abbrechen, laden und entsorgen, einschl.
Transport- und Deponiegebühren, Abrechnung nach Aufmaß
Menge: 34,000 m

**01.02.20 Einfassung Rundpalisaden abbrechen, laden, entsorgen**
Einfassung vom Fallbereich, bestehend aus Kunststoff,
Ø ca.
10 cm, abbrechen, laden und entsorgen, einschl.
Transport-
und Deponiegebühren, Abrechnung nach Aufmaß
Menge: 40,000 m

**01.02.21 Betonplatten 50/50 aufnehmen, entsorgen**
Betonplatten 50/50 aufnehmen, aus Beton, einschl.
Bettungsmaterial, anfallende Stoffe laden und
fachgerecht zum
Nachweis entsorgen, inkl. Transport- und
Entsorgungskosten.
EWC 17 01 01 (Beton)
Menge: 450,000 m²

**01.02.22 Tiefbord, 8 cm, abbrechen und entsorgen.**
Tiefbord, 8cm, abbrechen, einschl. Betonrückenstütze
und
Fundamenten, im Rahmen einer Totalabbruchmaßnahme,
Geräteeinsatz ist möglich, max. Gesamtgewicht der
Geräte
ohne Beschränkung, aufgenommene Stoffe sammeln, laden,
entsorgen. Abfall ist nicht gefährlich, nicht
schadstoffbelastet,
inkl. Deponiegebühren.
Menge: 50,000 m

**01.02.23 Winkelstütze 50 cm, abbrechen und entsorgen.**
Winkelstütze 50 cm, abbrechen, einschl.
Betonrückenstütze und
Fundamenten, im Rahmen einer Totalabbruchmaßnahme,
Geräteeinsatz ist möglich, max. Gesamtgewicht der
Geräte
ohne Beschränkung, aufgenommene Stoffe sammeln, laden,
entsorgen. Abfall ist nicht gefährlich, nicht
schadstoffbelastet,
inkl. Deponiegebühren.
Menge: 15,000 m

**01.02.24 Winkelstütze 80 cm, abbrechen und entsorgen.**
Winkelstütze 80 cm, abbrechen, einschl.
Betonrückenstütze und
Fundamenten, im Rahmen einer Totalabbruchmaßnahme,
Geräteeinsatz ist möglich, max. Gesamtgewicht der
Geräte
ohne Beschränkung, aufgenommene Stoffe sammeln, laden,
entsorgen. Abfall ist nicht gefährlich, nicht
schadstoffbelastet,
inkl. Deponiegebühren.
Menge: 50,000 m

**01.02.25 Asphalt schneiden**
Schnitte an Asphaltschicht durchführen, Schichtstärke
8-15 cm
Menge: 80,000 m

**01.02.26 Bituminös gebundene Straßenbefestigung aufbrechen, laden, entsorgen**
Bituminös gebundene Straßenbefestigung, bestehend aus
Asphalttragschicht mit Asphaltdeckschicht, maschinell
mit
geeignetem Gerät aufbrechen, Dicke der
Straßenbefestigung i.
M. 10 - 12 cm Geräteeinsatz ist möglich,
Asphaltmischgut laden
und abfahren, Transport über öffentliche Straßen,
Asphaltbruch
fachgerecht verwerten/ entsorgen, Abfallschlüssel AVV
17 03
02, Verwertungsanlage nach Wahl des AN, einschl.
Transportkosten und Deponiegebühren.
Abrechnung nach Aufmaß an der Abbruchstelle, zum
Nachweis
Vorlage der Wiegekarte der Entsorgungsstelle.
Menge: 1150,000 m²

**01.02.27 Hof-/ Punktabläufe rückbauen**
Hof-/ Punktabläufe, im Rahmen einer
Totalabbruchmaßnahme,
Geräteeinsatz ist möglich, rückbauen und entsorgen,
einschl.
Deponiegebühren
Menge: 4,000 St

**01.02.28 Schotter-Kiesgemisch, 10 bis 32 cm, abbrechen, entsorgen**
Schotter-Kiesgemisch, aus Baustoffgemisch für
Schottertragschicht, natürliche Gesteinskörnung TL
Gestein,
Körnung 0/32, Schichtdicke 10 bis 32 cm, unter
abzubrechender
Asphaltdeckschicht abbrechen, laden und fachgerecht
entsorgen.
Menge: 250,000 m³

**01.02.29 Schotter-Kiesgemisch, 10 bis 32 cm, abbrechen, lagern**
*** Bedarfsposition ohne GB
Schotter-Kiesgemisch, aus Baustoffgemisch für
Schottertragschicht, natürliche Gesteinskörnung TL
Gestein,
Körnung 0/32, Schichtdicke 10 bis 32 cm, unter
abzubrechender
Asphaltdeckschicht abbrechen, laden und für
Wiedereinbau
lagern.
Menge: 20,000 m³

**01.02.30 Sand, 12 bis 32 cm, laden, entsorgen**
Sand, Schichtdicke 12 bis 32 cm, unter abzubrechender
Betonplattendecke inkl. Bettung abbrechen, laden und
fachgerecht entsorgen.
Menge: 90,000 m³

#### Bereich 01.03 Erdarbeiten

*Hinweis*
Nähere Informationen sind dem beigefügten Boden- und
Baugrundgutachten zu entnehmen.

**01.03.1 Oberboden abtragen, laden, entsorgen**
Oberboden, Homogenbereich B, Oberboden, GK 1, bis 35 cm
mitteldicht, profilgerecht, in mehreren Teilflächen,
abtragen,
laden und entsorgen, Abtragsdicke bis 35 cm,
Mengenermittlung nach Aufmaß an der Entnahmestelle.
Menge: 5,000 m³

**01.03.2 Oberboden abtragen, laden, fördern, lagern**
Oberboden, Homogenbereich B, Oberboden, GK 1, bis 35 cm
mitteldicht, profilgerecht, in mehreren Teilflächen,
abtragen,
laden, fördern und geordnet in Mieten lagern,
Abtragsdicke bis
35 cm, Förderweg bis 0,5 km, Mieten max. 1,50 m hoch,
Mengenermittlung nach Aufmaß an der Entnahmestelle.
Menge: 80,000 m³

**01.03.3 Fallschutzsand aufnehmen, laden, abfahren**
Fallschutzsand aufnehmen, laden, abfahren, Einbauhöhe
über
30 cm, anfallende Stoffe zur Abfuhr getrennt lagern,
fördern,
laden und entsorgen. einschl. Transport- und
Entsorgungskosten.
Menge: 110,000 m³

**01.03.4 Boden lösen, fördern, lagern**
Boden, Homogenbereich 2, anstehender Boden, SU-ST,
schluffiger Lehm, GK 1, bis 30 cm, mitteldicht, ab
Geländeoberfläche profilgerecht lösen, in mehreren
Teilflächen,
bauseits geordnet in Mieten lagern, Aushubtiefe bis 1 m
Menge: 30,000 m³

**01.03.5 Zulage Handschachtung**
Zulageposition für das Lösen von Oberboden und Boden in
Handschachtung, Arbeiten im Bereich von Wurzeln
vorhandener Bäume sowie im Leitungsbereich haben in
Handschachtung zu erfolgen. Die örtliche BÜ ist über
die
Notwendigkeit der Handschachtung zu informieren.
Menge: 10,000 m³

**01.03.6 Boden lagernd, profilgerecht einbauen**
Boden, bauseits in Mieten lagernd, höhen- und
profilgerecht
nach Angaben der örtlichen Bauüberwachung einbauen,
Abweichung max. +/- 2cm, Auftrag in mehreren
Teilflächen,
Geräteeinsatz ist möglich, Förderweg bis 100 m, Auftrag
hohlraumfrei, standfest verdichten, Verformungsmodul
mind.
EV2 45 MN/m2, Verdichtungsgrad mind. DPr 0,92 bis 0,95,
Auftragsdicke i.M. ca. 30cm bis 1 m, Steine ab 5 cm
Durchmesser, Fremdkörper und schwer verrottbare
Pflanzenteile aussortieren, ablesen und entsorgen,
Entsorgungskosten gehen zu Lasten des AN, Abrechnung
nach
Auftragsprofilen/ Aufmaß.
Menge: 30,000 m³

**01.03.7 Boden liefern, profilgerecht einbauen**
Boden liefern und nach Angaben der Bauüberwachung
einbauen, Bodengruppe 4 DIN 18915, nichtbelasteter
Boden Z0
nach LAGA, aus gewachsenen Beständen, DIN 18300, höhen-
und profilgerecht nach Angaben der örtlichen
Bauüberwachung
einbauen, Abweichung max. +/- 2cm, Teilflächen,
Geräteeinsatz
ist möglich, Auftrag hohlraumfrei, standfest
verdichten,
Verformungsmodul mind. EV2 45 MN/m2, Verdichtungsgrad
mind. DPr 0,92 bis 0,95, Auftragsdicke i.M. ca. 30cm
bis 1 m,
Steine ab 5 cm Durchmesser, Fremdkörper und schwer
verrottbare Pflanzenteile aussortieren, ablesen und
entsorgen,
Entsorgungskosten gehen zu Lasten des AN, Abrechnung
nach
Lieferscheinen und Auftragsprofilen/ Aufmaß.
Menge: 5,000 m³

**01.03.8 Boden laden, abfahren**
Boden, bauseits auf Mieten lagernd, laden und abfahren
Tansport über öffentliche Straßen, Boden fachgerecht
verwerten/ entsorgen, Abfallschlüssel AVV 17 05 04,
Verwertungsanlage nach Wahl des AN, einschl.
Transportkosten und Deponiegebühren.
Abrechnung nach Aufmaß an der Abbruchstelle sowie
Wiegekarte der Entsorgungsstelle.
Menge: 40,000 m³

**01.03.9 Bodenaushub für Leitungsgraben Entwässerungsleitung**
Boden der Gräben für Entwässerungsleitungen, DIN 4124,
Aushubtiefe i. M. bis ca. 80 cm ab
OK-Geländebearbeitung,
Sohlenbreite der Gräben bis ca. 80 cm, Homogenbereich
2,
anstehender Boden, SU-ST, schluffiger Lehm, GK 1, bis
80 cm,
mitteldicht, profilgerecht lösen, in Teillängen,
Steine ab 5 cm Durchmesser, Fremdkörper und schwer
verrottbare Pflanzenteile ablesen und entsorgen, zur
Wiederverwendung geeigneten Aushub seitlich lagern,
nach
dem Verlegen der Leitungen Gräben wieder verfüllen und
lagenweise verdichten, Verdichtung EV2 Modul größer 45
MPa,
Arbeiten mit Gerät, verbleibender Aushub zur Abfuhr
geordnet
in Mieten lagern, innerhalb der Baustelle
transportieren, inkl.
aller Nebenarbeiten, Abrechnung nach Aufmaß, Entsorgung
wird gesondert vergütet.
Menge: 70,000 m³

**01.03.10 Bodenaushub Pflanzgrube**
Boden nach DIN 18300, für Pflanzgruben für Hochstämme
lösen, abtragen, abfahren.
Die Kosten für Bodenlängstransporte und die ggf.
erforderliche
Zwischenlagerung auf den vom AN zu stellenden Flächen
sind
in diese Position einzukalkulieren.
Größe 80 x 80 cm,
Aushubtiefe 80 cm, Grubensohle lockern: Tiefe bis 20cm.
Menge: 12,000 St

**01.03.11 Baugrund auflockern kreuzweise T 15cm**
Baugrund auflockern, in zu entsiegelnden Bereichen,
kreuzweise, Tiefe 15 cm, DIN 18915, Steine ab 5 cm
Durchmesser, Fremdkörper und schwer verrottbare
Pflanzenteile ablesen, nach Stoffen getrennt auf der
Baustelle
lagern.
Menge: 200,000 m²

**01.03.12 Füllsand/ Füllboden liefern, einbauen**
Nichtbindigen Füllsand/ Füllboden mit höchstens 10%
abschlämmbaren Bestandteilen der Korngröße = 0,063 mm,
ohne Lehm- oder Tonklumpen und organischem
Bestandteilen,
Korngröße bis max. 32 mm, frostsicher, unbelastet (Z 0
nach
LAGA) liefern, lagenweise einbauen und verdichten.
Es muss eine mittlere Lagerungsdichte von mind. 7
Schlag pro
10 cm Eindringstiefe erreicht werden. Auf dem
Erdplanum muss
ein Verformungsmodul von mind. EV2 = 45 MN/m² erreicht
werden. Das Aufmaß erfolgt im eingebauten Zustand.
Nachweis
über Lieferscheine.
Menge: 10,000 m³

**01.03.13 Oberboden, auf Mieten lagernd, einbauen**
Oberboden, bauseits vorhanden, auf Miete lagernd,
laden,
fördern und nach Angaben der örtlichen Bauüberwachung
einbauen, höhen- und profilgerechter Einbau als
Vegetationstragschicht, Abweichung max. +/- 2 cm,
Auftragsdicke i.M. bis ca. 30 cm, Teilflächen,
Geräteeinsatz ist
möglich, Auftrag hohlraumfrei, standfest verdichten,
aufgetragener Oberboden darf nicht wieder überfahren
und
verdichtet werden, Steine ab 5 cm Durchmesser,
Fremdkörper
und schwer verrottbare Pflanzenteile aussortieren,
ablesen und
entsorgen. Entsorgungskosten gehen zu Lasten des AN,
bis ca.
35 m innerhalb der Baustelle transportieren,
Abrechnung nach
Auftragsprofilen/ Aufmaß.
Menge: 80,000 m³

**01.03.14 Oberboden liefern, profilgerecht einbauen**
Oberboden, sandig-humos, gesiebt, frei von
Wurzelunkräutern
liefern, höhen- und profilgerecht nach Angaben der
örtlichen
Bauüberwachung einbauen, Abweichung max. +/- 2 cm,
Einbau
in mehreren Teilflächen, Geräteeinsatz ist möglich,
Förderweg
bis 100 m, Auftragsdicke bis ca. 30 cm, Abrechnung nach
Auftragsprofilen/ Aufmaß. Nachweis über Lieferscheine.
Menge: 40,000 m³

**01.03.15 Geotextil, wasserdurchlässig, liefern, verlegen**
Geotextilvlies, mechanisch verfestigter Vliesstoff, als
Trennlage, zur Ummantelung der Flächendrainage,
wasserdurchlässig, bestehend aus Polypropylen (PP),
Flächengewicht 150-200g/m², liefern und einbauen,
Bahnen überlappend einbauen, Überlappung der Bahnen
mind. 30 cm., Abrechnung nach abgedeckter Fläche
nach Aufmaß.
Menge: 270,000 m²

**01.03.16 Drainagekies, 16/32 mm, Flächendrainage**
Drainagekies, Körnung 16-32 mm, Flächendrainage für
Fallschutzbereiche, liefern und einbauen,
in Bereichen die bereits als Koffersohle berücksichtigt
wurden, Einbaustärke 15 cm
Menge: 26,000 m³

**01.03.17 Fallschutzbelag DIN EN 1176-1, Sand, Körnung 0,2/2, liefern, einbauen**
Fallschutzbelag DIN EN 1176-1 aus Sand/ Wesersand
Körnung
0,2/2, Schichtdicke bis 40 cm, liefern, in
Fallschutzflächen, die
bereits als Koffersohle berücksichtigt wurden,
einbauen.
Nachweis über Lieferscheine/ Aufmaß an der
Einbaustelle.
Menge: 70,000 m³

#### Bereich 01.04 Zaunbau

**01.04.1 Zaunfundamente, 30 x 30 x 80 cm, C20/25**
Zaunfundamente, 30 x 30 x 80 cm, Beton C20/25,
Fundamentarbeiten einschl. Erdarbeiten,
Beton liefern und einbauen, überschüssigen Boden zur
eigenen
Verwendung abfahren, Fundamente für Pfosten für
Zaunanlage
Stabgitterzaun, Höhe 1,40 bzw. 1,80 m, Pfosten liefern
wird
gesondert vergütet. Nachweis über Lieferscheine.
Menge: 59,000 St.

**01.04.2 Pfosten, Stahlvierkantrohr 1400/40**
Pfosten aus Stahlvierkantrohr S235 DIN EN 10219-2, mit
Gittermattenhalterungen, Querschnitt 60/40 mm,
Wanddicke 4
mm, Kopf verschlossen mit Aluminiumkappe,
Gesamtpfostenlänge 200 cm, bandverzinkt DIN EN 10346
und
pulverbeschichtet DIN 55633 in anthrazit, RAL 7016,
liefern.
Pfosten für Zaunanlage Stabgitterzaun, Höhe 1,40 m
fachgerecht einbauen, Fundamentarbeiten werden
gesondert
vergütet.
Menge: 56,000 St

**01.04.3 Pfosten, Stahlvierkantrohr 1800/40**
Pfosten aus Stahlvierkantrohr S235 DIN EN 10219-2, mit
Gittermattenhalterungen, Querschnitt 60/40 mm,
Wanddicke 4
mm, Kopf verschlossen mit Aluminiumkappe,
Gesamtpfostenlänge 260 cm, bandverzinkt DIN EN 10346
und
pulverbeschichtet DIN 55633 in anthrazit, RAL 7016,
liefern.
Pfosten für Zaunanlage Stabgitterzaun, Höhe 1,80 m
fachgerecht einbauen, Fundamentarbeiten werden
gesondert
vergütet.
Menge: 4,000 St

**01.04.4 Zaun Stahlgittermatte Doppelstabmatte H 1,43 m, RAL 7016**
Zaun mit Stahlgittermatten (Paneele) DIN EN 10223-7,
als
Doppelstabmatte, Höhe 1,43 m, ohne überstehende
Spitzen,
Maschenweite 50/200 mm, Dicke der senkrechten Drähte 6
mm, waagerechte Profile als Doppelstab 8 mm, liefern
und
befestigen an Pfosten der Folgeposition, mit
Abdeckleiste,
Bodenabstand 3 cm, Einzelfeldlänge 2,5 m, bandverzinkt
DIN
EN 10346 und pulverbeschichtet DIN 55633, Farbton
anthrazit
RAL 7016,
Hersteller/Typ

'.........'
vom Bieter einzutragen.
Menge: 130,000 m

**01.04.5 Zaun Stahlgittermatte Doppelstabmatte H 1,83 m, RAL 7016**
Zaun mit Stahlgittermatten (Paneele) DIN EN 10223-7,
als
Doppelstabmatte, Höhe 1,83 m, ohne überstehende
Spitzen,
Maschenweite 50/200 mm, Dicke der senkrechten Drähte 6
mm, waagerechte Profile als Doppelstab 8 mm, liefern
und
befestigen an Pfosten der Folgeposition, mit
Abdeckleiste,
Bodenabstand 3 cm, Einzelfeldlänge 2,5 m, bandverzinkt
DIN
EN 10346 und pulverbeschichtet DIN 55633, Farbton
anthrazit
RAL 7016,
Hersteller/Typ

'.........'
vom Bieter einzutragen.
Menge: 6,000 m

**01.04.6 Zulage Eckausbildung, H 1,40 m**
Zulage zur Vorposition für den Einbau von
Anfangspfosten und
Eckausbildungen
Menge: 3,000 St.

**01.04.7 Drehflügeltor 2-flüglig, 2,5 m H 1,80 m, RAL 7016**
Drehflügeltor, zweiflüglig, lichte Weite 2,50 m, Höhe
1,80 m,
pulverbeschichtet DIN 55633, Farbton anthrazit RAL
7016,
einschl. Liefer- und Betonierarbeiten, einschl.
Schließung und
Schlüssel

Hersteller/Typ

'.........'
vom Bieter einzutragen.
Menge: 1,000 St

**01.04.8 Drehflügeltor 1-flüglig, 1,5 m H 1,80 m, RAL 7016**
Drehflügeltor, einflüglig, lichte Weite 1,50 m, Höhe
1,80 m,
pulverbeschichtet DIN 55633, Farbton anthrazit RAL
7016,
einschl. Liefer- und Betonierarbeiten, einschl.
Schließung und
Schlüssel

Hersteller/Typ

'.........'
vom Bieter einzutragen.
Menge: 1,000 St

**01.04.9 Bohlenzaun, L 200 cm H 60 cm aus Holz herstellen**
Bohlenzaun/Bonanzazaun aus Holz, Höhe 60 cm über Flur,
Gesamtlänge 200 cm, herstellen, inkl. Pfosten
Menge: 10,000 St

#### Bereich 01.05 Entwässerungsanlagen

**01.05.1 Straßenablauf, C 250, 50 x 30 liefern und einbauen**
Straßenablauf, C 250, 50 x 30 x 50 cm liefern und
einbauen,
Ablaufkörper aus Polymerbeton, Rostabdeckung aus
Kanalguss,in Rinnenform, einschließlich Verschraubung,
Belastungsklasse C 250, mit Geruchsverschluss,
Schlammeimer und Muffe / Stutzen für Rohranschluss DN
100,
liefern und einschl. Betonbettung nach
Herstellerangaben,
höhengerecht einbauen, inkl. aller Nebenarbeiten sowie
umlaufender, bündiger Verfugung nach Einbau des
angrenzenden Wegebelages, Abrechnung nach Aufmaß,

Lieferhinweis:
Ablaufkörper Combipoint PE
Rost, Rinnenform
ACO GmbH
Am Ahlmannkai
24782 Büdelsdorf
kundencenter@aco.com

oder gleichwertiger Art
Angebotenes Erzeugnis (Fabrikat / Hersteller):
'.........'
Menge: 3,000 St

**01.05.2 Hofablauf, B 125, 30 x 30 liefern und einbauen**
Hofablauf, B 125,30 x 30 cm liefern und einbauen,
Hofablauf
aus Polymerbeton, mit Ablaufteil, mit Zarge, Gussrost
Voronoi,
einschließlich Verschraubung, Belastungsklasse B125,
mit,
Schlammeimer und Muffe/ Stutzen für Rohranschluss
DN100,
liefern und einschl. Betonbettung nach
Herstellerangaben,
höhengerecht einbauen, inkl. aller Nebenarbeiten sowie
umlaufender, bündiger Verfugung nach Einbau des
angrenzenden Wegebelages, Abrechnung nach Aufmaß,

Lieferhinweis:
Multipoint Baukasten B 125 inkl. Rost Voronoi
ACO GmbH
Am Ahlmannkai
24782 Büdelsdorf
kundencenter@aco.com

oder gleichwertiger Art

Angebotenes Erzeugnis (Fabrikat / Hersteller):
'.........'
Menge: 6,000 St

**01.05.3 Entwässerungsrinne B 125, liefern, einbauen**
Rinnensystem B 215, gemäß DIN EN 1433 / DIN 19580, aus
Polymerbeton, überfahrbar, Nennweite 100 mm,
Kantenschutzausführungen Stahl verzinkt oder
Edelstahl, zur
Verlegung mit integriertem Sohlengefälle 0,5 %,
liefern und
nach Herstellerangaben ortfest in 15 cm Beton C20/25
versetzen, einschl. Abdeckroste Voronoi, Einlaufkasten
mit
Schmutzeimer, Geruchsverschluss sowie Stirnwand für
Rinnenanfang und -ende, einschl. Anschluss an
vorhandenen
Regenwasserschacht/ zu verlegende Entwässerungsleitung.

Lieferhinweis:
Multiline Seal inkl. Rost Voronoi
ACO GmbH
Am Ahlmannkai
24782 Büdelsdorf
kundencenter@aco.com

oder gleichwertiger Art
Menge: 18,000 m

**01.05.4 Entwässerungsleitung liefern, einbauen**
Entwässerungsleitung, KG 2000, DN 100, mit
Lippendichtring,
liefern, in herzustellenden Leitungsgraben höhen- und
fluchtgerecht verlegen, in Bettung aus steinfreiem
Sand, die
Leitung mit steinfreiem Sand 30 cm über Rohrscheitel
andecken, einschl. notwendiger Verbindungsmuffen,
einschl.
Formteile zum Verbinden der Leitungen.
Material: KG 2000, Polypropylen (PP-MD)
Nennweite: DN100,
Abrechnung nach Aufmaß der Leitungsgräben
Menge: 135,000 m

**01.05.5 Entwässerungsleitung als Leerrohr liefern, einbauen**
Leerrohr, KG 2000, DN 100, mit Lippendichtring,
liefern, in
herzustellenden Leitungsgraben höhen- und fluchtgerecht
verlegen, in Bettung aus steinfreiem Sand, die Leitung
mit
steinfreiem Sand 30 cm über Rohrscheitel andecken,
einschl.
notwendiger Verbindungsmuffen, einschl. Formteile zum
Verbinden der Leitungen.
Material: KG 2000, Polypropylen (PP-MD)
Nennweite: DN100,
Abrechnung nach Aufmaß der Leitungsgräben
Menge: 65,000 m

**01.05.6 Entwässerungsleitung an RW-Schacht anschließen**
Entwässerungsleitung DN100 der Vorpositionen an
vorhandenen Schacht anschliessen, einschl. Freilegen
des
Anschlussbereiches, teilweise in Handschachtung, Boden
zur
Wiederverwendung seitlich lagern, neue Leitung
anschließen,
Grube lagenweise verfüllen und verdichten, nach ZTV
E-StB 17,
DPr mind. 97%. Verdrängten Boden laden, transportieren
und in
Mieten zur Wiederverwendung oder Entsorgung auf der
Baustelle lagern. Grabentiefe: ca. 1,00 m unter GOK
Menge: 2,000 St

**01.05.7 Schachtabdeckungen höhengerecht anpassen, bis 10 cm**
Schachtabdeckungen/-deckel, Hofabläufe an OK Gelände
anpassen, inkl. aller Ausgleichsringe/ Abbrucharbeiten,
Höhenänderung +/- 10 cm, anfallende Stoffe zur Abfuhr
geordnet lagern, laden und entsorgen, einschl.
Deponiegebühren.
Menge: 7,000 St

**01.05.8 Dreireihige Pflasterrinne herstellen**
Dreireihige Pflasterrinne herstellen, Gesamtbreite 30
cm, aus
Rechteckpflaster 20 x 10 oder Quadrat 10 x 10 cm Beton
grau,
ohne Fase, gem. DIN EN 1340, Oberfläche Betonglatt,
liefern,
in Beton versetzen, mit Betonfundament, Stärke 20 cm,
und
Rückenstütze Beton C12/15, einbauen in Pflasterflächen,
Bereiche die bereits als Koffersohle berücksichtigt
wurden,
einschl. Anarbeiten an einzubauende Punktabläufe
Menge: 90,000 m

#### Bereich 01.06 Befestigte Flächen

**01.06.1 Planum EV2 45MPa**
Planum profilgerecht herstellen, in Flächen die neu
versigelt
werden, verdichten, Verdichtung Verformungsmodul mind.
EV2
45 MPa, für neu zu befestigte Wege- und Platzflächen,
mit
Gefälle, Abweichung von der Sollhöhe +/- 2 cm auf 4 m,
Abrechnung nach Flächenaufmaß
Menge: 1730,000 m²

**01.06.2 FSS Bk 1,0 DPr1 EV2 120MPa 0/32 D 15 cm**
Frostschutzschicht ZTV SoB-StB, gebrochenes
Natursteinschotter-Splitt-Sand-Gemisch, Körnung 0/32,
bauseits lagernd, in befahrbare Wege- und
Platzflächen, höhen-
und profilgerecht einbauen, Einbaustärke 15 cm, im
verdichteten Zustand, Planum +/- 2 cm, mit Gefälle,
lagenweise
bei ausreichender Feuchtigkeit verdichten,
Verformungsmodul
EV2 mind. 120 MPa, Abrechnung nach Auftragsprofilen
Menge: 300,000 m³

**01.06.3 STS Bk 1,0 DPr1 EV2 150MPa 0/32 D 20 cm**
Schottertragschicht ZTV SoB-StB, Belastungsklasse RStO
12
Bk 1,0, Verdichtungsgrad mind. DPr 1, Verformungsmodul
auf
der Oberfläche mind. EV2 150 MPa,
Ungleichförmigkeitszahl U
mind. 13,
aus Baustoffgemisch für Schottertragschicht, Körnung
0/32,
Schichtdicke 20 cm, herstellen
Einbau zwischen Randeinfassungen,
abgerechnet wird nach Aufmaß der befestigten Fläche,
Ausführung gemäß Zeichnung.
Menge: 400,000 m³

**01.06.4 Bordstein Beton TB 8/25 Fundament/Rückenstütze C12/15 D 20 cm**
Bordstein aus Beton, DIN EN 1340, Maße 8/25/100, DIN
483,
Form TB 8/25, Witterungswiderstand A, Abriebwiderstand
F,
Biegezugfestigkeit S, als seitliche Einfassung, für
Wege- und
Platzflächen, liefern, mit Fundament und einseitiger
Rückenstütze aus Beton, C12/15, höhen- und
fluchtgerecht,
engfugig, in Teillängen, einbauen, gem. DIN EN 206-1
und DIN
1045-2, Dicke 20 cm, Breite der Rückenstütze 15 cm,
inkl. aller
Anpassungsschnitte und erforderlichen Erdarbeiten.
Menge: 287,000 m

**01.06.5 Platten, 100 x 50 x 5 cm, aus Beton, liefern und verlegen**
Platten 100 x 50 x 5 cm, aus Beton, liefern,
fachgerecht mit
Abstand von 25 cm im Rasen verlegen,
auf Bettung aus Sand, ohne Schnittarbeiten,
anfallende Stoffe laden und fachgerecht entsorgen.
Menge: 7,000 St

**01.06.6 Platten, 50 x 50 x 5 cm, aus Beton, liefern und verlegen**
Platten 50 x 50 x 5 cm, aus Beton, liefern,
fachgerecht verlegen,
auf Bettung aus Sand, einschließlich Schnitt- und
Anpassungsarbeiten,
anfallende Stoffe laden und fachgerecht entsorgen.
Menge: 200,000 m²

**01.06.7 Betonsteinpflasterdecke L/B 200/100 mm D 80 mm, Ellbogenverband, herstellen**
Pflasterdecke, mit TL Pflaster-StB, aus Pflastersteinen
aus Beton DIN EN 1338, Maße L/B 200/100 mm, Dicke
80 mm, max. Differenzen K, Witterungswiderstand D,
Abriebwiderstand I, ohne Fase, im Ellbogenverband,
Farbton
grau, auf Platzflächen, Bettung
aus Brechsand-Splitt-Gemisch, Körnung 0/4, Dicke 3 bis
5 cm, liefern und verlegen.
Nach Verlegung die Fugen mit zu lieferndem
Fugenmaterial, 0/4
mm nach TL Pflaster-StB, aus natürlicher
Gesteinskörnung,
filterstabil gegenüber Bettungsmaterial, füllen. Die
Fugenfüllung
muss vollständig und kontinuierlich mit Fortschreiten
des
Verlegens erfolgen, ggf. mehrmalig Nachverfugen. Das
Fugenmaterial darf keine latent hydraulischen
Eigenschaften
aufweisen (z.B. Kalkstein).
Vor dem Abrütteln ist überschüssiges Fugenmaterial
vollständig
abzukehren. Anschließend Fläche mit geeignetem Gerät
bis zur
Standfestigkeit abrütteln und erneut Fugen durch
Einschlämmen füllen. Beim Abrütteln ist eine
Plattengleitvorrichtung zu verwenden. Die
Rüttelgewichte sind
auf die Steindicke und größe abzustimmen. Die
Verlegehinweise des Herstellers sind zu beachten.
Menge: 1730,000 m²

**01.06.8 Flächen aus Rasengitterstein, herstellen**
Pflasterdecke aus Rasengitterstein
aus Beton DIN EN 1338, Rastermaße 495 x 247 mm, Dicke
80 mm, Farbton grau, auf Platzflächen in Rücksprache
mit dem
AG, Bettung aus Brechsand-Splitt-Gemisch, Körnung 0/4,
Dicke
3 bis 5 cm, liefern und nach ZTVPflaster-StB 20
verlegen.
Nach Verlegung die Fugen mit zu liefernedem
Fugenmaterial,
0/4 mm nach ZTVPflaster-StB 20, aus natürlicher
Gesteinskörnung, filterstabil gegenüber
Bettungsmaterial, füllen.
Die Fugenfüllung muss vollständig und kontinuierlich
mit
Fortschreiten des Verlegens erfolgen, ggf. mehrmalig
Nachverfugen. Das Fugenmaterial darf keine latent
hydraulischen Eigenschaften aufweisen (z.B. Kalkstein).
Vor dem Abrütteln ist überschüssiges Fugenmaterial
vollständig
abzukehren. Anschließend Fläche mit geeignetem Gerät
bis zur
Standfestigkeit abrütteln und erneut Fugen durch
Einschlämmen füllen. Beim Abrütteln ist eine
Plattengleitvorrichtung zu verwenden. Die
Rüttelgewichte sind
auf die Steindicke und größe abzustimmen. Die
Verlegehinweise des Herstellers sind zu beachten.

Hersteller/Typ '.........'

vom Bieter einzutragen.

Lieferhinweis:
CiyPur-Rasenstein

EHL AG
Alte Chaussee 127
56642 Kruft
T +49 26 52 80 08-0
F +49 26 52 80 08-88
E info@ehl.de
www.ehl.de
Menge: 70,000 m²

**01.06.9 Schnitt Betonpflaster**
Notwendige Schnitte am Pflaster der Vorposition, per
Nassschnitt trennen und an Kanten und Einfassungen
verlegen.
Menge: 100,000 m

**01.06.10 Lichtschacht anpassen**
Vorhandene Höhe der Lichtschächte anpassen, händisch,
ggf.
in Form von Maurerarbeiten oder als Fertigbetonteil,
inkl.
Schachtabdeckung; begehbar
Menge: 2,000 St

**01.06.11 Bank, Beton 200 x 45 x 45, liefern und einbauen**
Bank aus Beton, ohne Rückenlehne, Farbton betongrau,
Beton
hydrophobiert, Betonbank für den Außenbereich, liefern
und
einbauen einschl. Fundament- und Erdarbeiten, Maße 200
x 45
x 45 cm
Hersteller/Typ '.........'

vom Bieter einzutragen.

Lieferhinweis:
Betonbank Banco

Betont GmbH
Ravenna-Parl 2
33790 Halle (Westf.)
T +49 5201 6614-100
F +49 5201 6614-299
E info@betont.com
betont.com
Menge: 8,000 St

**01.06.12 Betonblockstufe 100/35/15 liefern, einbauen**
Betonblockstufe, 100/35/15, betongrau, in Zemetmörtel,
als
Treppe mit Halbversatz herstellen,
Die Hinweise des Herstellers beim Bau sind zu beachten.
Menge: 20,000 m

**01.06.13 Winkelstützelement, Beton, 100 cm**
Winkelstützwand DIN EN 15258, DIN EN 1045-02, DIN EN
206-1, Bauhöhe 100 cm, Fertighöhe über Flur bis ca. 80
cm,
100 cm Baubreite, Ausführung Sichtbeton glatt, Farbe
betongrau,Wandstärke 10/12 cm, Betongüte C30/37,
Expositionsklasse XC4, XF1, WF mit Bewährung, Lastfall
1,
liefern und höhen- und fluchtgerecht auf frostsicherem
Unterbau
in ein 5 cm starkes Mörtelbett versetzen.
Menge: 61,000 m

**01.06.14 Winkelstützelement, Beton, 80 cm**
Winkelstützwand DIN EN 15258, DIN EN 1045-02, DIN EN
206-1, Bauhöhe 80 cm, Fertighöhe über Flur bis ca. 60
cm, 100
cm Baubreite, Ausführung Sichtbeton glatt, Farbe
betongrau,Wandstärke 10/12 cm, Betongüte C30/37,
Expositionsklasse XC4, XF1, WF mit Bewährung, Lastfall
1,
liefern und höhen- und fluchtgerecht auf frostsicherem
Unterbau
in ein 5 cm starkes Mörtelbett versetzen.
Menge: 84,000 m

**01.06.15 Eckausbildung Winkelstützelement, Beton, 100 cm**
Eckausbildung Winkelstützwand 90°, DIN EN 15258, DIN EN
1045-02, DIN EN 206-1, Bauhöhe 100 cm, Fertighöhe über
Flur
bis ca. 80 cm, 50 cm Baubreite, Ausführung Sichtbeton
glatt,
Farbe betongrau,Wandstärke 10/12 cm, Betongüte C30/37,
Expositionsklasse XC4, XF1, WF mit Bewährung, Lastfall
1,
liefern und höhen- und fluchtgerecht auf frostsicherem
Unterbau
in ein 5 cm starkes Mörtelbett versetzen.
Menge: 4,000 St

**01.06.16 Eckausbildung Winkelstützelement, Beton, 80 cm**
Eckausbildung Winkelstützwand 90°, DIN EN 15258, DIN EN
1045-02, DIN EN 206-1, Bauhöhe 80 cm, Fertighöhe über
Boden bis ca. 60 cm, 50 cm Baubreite, Ausführung
Sichtbeton
glatt, Farbe betongrau,Wandstärke 10/12 cm, Betongüte
C30/37, Expositionsklasse XC4, XF1, WF mit Bewährung,
Lastfall 1, liefern und höhen- und fluchtgerecht auf
frostsicherem Unterbau in ein 5 cm starkes Mörtelbett
versetzen.
Menge: 8,000 St

**01.06.17 Nivellierschicht, 0/16, EV2 80MPa 0/32 D - 60 mm**
Nivellierschicht, Verformungsmodul auf der Oberfläche
mind.
EV2 80 MPa, Ungleichförmigkeitszahl U mind. 13, aus
Baustoffgemisch als ausgleichende Schicht, natürliche
Gesteinskörnung TL Gestein, Körnung 0/16, Schichtdicke
bis
100 mm, Einbau zwischen Randeinfassungen unter
EPDM-Belag aus Gummigranulat, auf 140 mm STS,
abgerechnet wird nach Auftragsprofilen, Lieferschein
zum
Nachweis
Die Vergütung für die Herstellung der STS erfolgt über
die Pos.
06.3.
Menge: 8,000 m³

**01.06.18 Kunststoffbelag, EPDM-Granulat, 2 schichtig, liefern und einbauen**
Kunststoffbelag, 2-schichtig, gem. DIN V 18035-6,
wasserdurchlässig, liefern und fachgerecht zwischen
Randeinfassungen aus TB 8 einbauen.
Belagstyp: für Fallschutz gem. DIN V 18035-6
Bezeichnung:
schüttbeschichteter Belag
Basisschicht: Polyurethan gebundenes Gummigranulat,
geschüttet. Schichtdicke: ca. 50 mm
Oberschicht: Polyurethan gebundenes EPDM-Granulat,
geschüttet. Schichtdicke: ca. 10 mm Oberfläche
EPDM-Granulat, flachgelagert
Farbe: 067 Grün
Gesamtdicke: ca. 60 mm

Lieferhinweis:
REGUPOL multicourt DLX
Farbe 067 Grün
Sabine Rehberg
REGUPOL Germany GmbH & Co. KG
+49 2751 803 236
s.rehberg@regupol.de
Menge: 130,000 m²

**01.06.19 Herstellung Mähkante**
Herstellung Mähkante aus Rechteckbetonpflaster
Maße 10/20/8 passend zum übrigen Belag
Verlegung auf Fundamentbeton ca 15cm stark,
entlang der Tiefborde als Mähkante
Breite 20cm
Menge: 90,000 m

#### Bereich 01.07 Entsorgung

**01.07.1 Siedlungs- und Parkabfälle, biologisch, entsorgen AVV 20 02 01**
Siedlungs- und Parkabfälle, biologisch abbaubar, auf
der
Baustelle lagernd, laden, transportieren, entsorgen,
Abfallschlüssel AVV 20 02 01, einschl. Transportkosten
und
Deponiegebühren, Verwertungsanlage nach Wahl des AN,
Nachweis über Wiegekarten der Verwertungsstelle.
Menge: 0,500 t

**01.07.2 Siedlungs- und Parkabfälle entsorgen, AVV 20 02 03**
Siedlungs- und Parkabfälle, auf der Baustelle lagernd,
laden,
transportieren, entsorgen, Abfallschlüssel AVV 20 02
03,
einschl. Transportkosten und Deponiegebühren,
Verwertungsanlage nach Wahl des AN, Nachweis über
Wiegekarten der Verwertungsstelle.
Menge: 0,500 t

**01.07.3 Gemischte Bau- und Abbruchabfälle entsorgen, AVV 17 09 04**
Gemischte Bau- und Abbruchabfälle, auf der Baustelle
lagernd,
laden, transportieren, entsorgen, Abfallschlüssel AVV
17 09 04,
einschl. Transportkosten und Deponiegebühren,
Verwertungsanlage nach Wahl des AN, Nachweis über
Wiegekarten der Verwertungsstelle.
Menge: 1,000 t

**01.07.4 Mineralien (Sand und Steine) entsorgen, AVV 191209**
Schotter, bauseits lagernd, Herkunft unter
aufgenommenen
Belägen, mit Boden und anderen, mineralischen oder
organischen Substanzen vermischt, als Frostschutz- und
Tragschicht gem. DIN nicht mehr zu verwenden,laden und
entsorgen, inkl. Kippgebühren, Abfallschlüssel 191209 -
Mineralien (Sand und Steine)
Abrechnung nach anerkannten Wiegekarten.
Menge: 20,000 m³

#### Bereich 01.08 Einbauten

**01.08.1 Balancierpfad liefern und einbauen**
Balancierpfad bestehend aus fünf Elementen liefern und
nach
Herstellerangaben aufstellen.

1 x Cross Over, bestehend aus: Laufhölzer : Balken,
beidseitig
mit Rundkopf, d = 140 mm; 2facher Mantelschliff; KDI
chromfreie Kesseldruckimprägnierung mit RAL
Gütezeichen;
kernfreies oder kerngetrenntes Nadelholz FSC
zertifiziert;
Aufständerung: Ständerfüße d = 42 mm Stahl
feuerverzinkt,
kraftschlüssig in Pfosten verklebt

1 x Quick Step: Laufhölzer: Balken, beidseitig mit
Rundkopf, d =
120 mm/100 mm; 2facher Mantelschliff; KDI chromfreie
Kesseldruckimprägnierung mit RAL Gütezeichen;
kernfreies
oder kerngetrenntes Nadelholz FSC zertifiziert;
Aufständerung:
Ständerfüße d = 42 mm Stahl feuerverzinkt,
kraftschlüssig in
Pfosten verklebt

1 x Disco Fox: Laufholz: Balken, beidseitig mit
Rundkopf, d =
160 mm; 2facher Mantelschliff; KDI chromfreie
Kesseldruckimprägnierung mit RAL Gütezeichen;
kernfreies
oder kerngetrenntes Nadelholz FSC zertifiziert; Feder:
Federstahl pulverbeschichtet, RAL 3000 feuerrot, d =
160 mm, t
= 19 mm; Kopfplatte: Stahl pulverbeschichtet, RAL 9017
Verkehrsschwarz, t = 6 mm; Fußplatte: Stahl
pulverbeschichtet,
RAL 9005 Tiefschwarz, t = 8 mm

1 x Step 40: abgeflacht, d = 180 mm; 2facher
Mantelschliff; KDI
chromfreie Kesseldruckimprägnierung mit RAL
Gütezeichen;
kernfreies oder kerngetrenntes Nadelholz FSC
zertifiziert;
Aufständerung: Ständerfüße d = 42 mm Stahl
feuerverzinkt,
kraftschlüssig in Pfosten verklebt

1 x Step 60: Pfosten: abgeflacht, d = 180 mm; 2facher
Mantelschliff; KDI chromfreie Kesseldruckimprägnierung
mit
RAL Gütezeichen; kernfreies oder kerngetrenntes
Nadelholz
FSC zertifiziert; Aufständerung: Ständerfüße d = 42 mm
Stahl
feuerverzinkt, kraftschlüssig in Pfosten verklebt
Einschl. notw. Erdanker und Erd- und Fundamentarbeiten,
einschl. Lieferkosten

Lieferhinweis:
Angebot 3968183

eibe Produktion+Vertrieb GmbH & Co. KG
Herr Schulte
Industriestr. 1
97285 Röttingen
09338/89-376
eibe@eibe.de

oder gleichwertiger Art

angebotenes Produkt:

'.........'
vom Bieter einzutragen
Menge: 1,000 St.

**01.08.2 Balancierelement liefern und einbauen**
Balancierelement Snoopy liefern und nach
Herstelleranlagen
aufstellen.
1 x Strandgut Snoopy: Nadelholz bestehend aus:
4 x Pfostenschuh: Stahl feuerverzinkt
Fundamente: 4 x OF oder 4 x FFk
Laufhölzer: Balken, beidseitig mit Rundkopf, d = 140
mm;
2facher Mantelschliff; KDI chromfreie
Kesseldruckimprägnierung mit RAL Gütezeichen;
kernfreies
oder kerngetrenntes Nadelholz FSC zertifiziert;
Aufständerung:
Ständerfüße d=42mm Stahl feuerverzinkt, kraftschlüssig
in
Pfosten verklebt
Einschl. notw. Erdanker und/oder Erd- und
Fundamentarbeiten,
einschl. Lieferkosten

Lieferhinweis:
Angebot 3968183

eibe Produktion+Vertrieb GmbH & Co. KG
Herr Schulte
Industriestr. 1
97285 Röttingen
09338/89-376
eibe@eibe.de

oder gleichwertiger Art

angebotenes Produkt:

'.........'
vom Bieter einzutragen
Menge: 1,000 St.

**01.08.3 Wackelsteg liefern und einbauen**
Wackelsteg Cha Cha Cha liefern und nach
Herstelleranlagen
aufstellen.
bestehend aus: 2 x Handläufe: Edelstahl
2 x Kettengehänge: Stahl feuerverzinkt
2 x Querträger: Nadelholz
7 x Tritthölzer: Nadelholz
Fundamente: 4 x OF oder 4 x FFk
Pfosten: Balken, beidseitig mit Rundkopf, d = 140 mm;
2facher
Mantelschliff; KDI chromfreie Kesseldruckimprägnierung
mit
RAL Gütezeichen; kernfreies oder kerngetrenntes
Nadelholz
FSC zertifiziert, Laufhölzer: KDI chromfreie
Kesseldruckimprägnierung mit RAL Gütezeichen;
kernfreies
oder kerngetrenntes Nadelholz FSC zertifiziert,
Aufständerung:
Ständerfüße d = 42 mm Stahl feuerverzinkt, Handläufe:
Edelstahl (V2A), Ketten: aus korrosionsbeständige
Feingliederketten aus verzinktem Stahl als tragendes
Element,
garantiert höchste Belastbarkeit und Beständigkeit,
eingesetzt
bei Übergängen
Einschl. notw. Erdanker und/oder Erd- und
Fundamentarbeiten,
einschl. Lieferkosten

Lieferhinweis:
Angebot 3968183

eibe Produktion+Vertrieb GmbH & Co. KG
Herr Schulte
Industriestr. 1
97285 Röttingen
09338/89-376
eibe@eibe.de

oder gleichwertiger Art

angebotenes Produkt:

'.........'
vom Bieter einzutragen
Menge: 1,000 St.

**01.08.4 Tibetsteg liefern und einbauen**
Tibetsteg Jive liefern und nach Herstelleranlagen
aufstellen.
bestehend aus: 2 x Handläufe: Edelstahl
1 x Kettengehänge: Stahl feuerverzinkt
2 x Querträger: Nadelholz
3 x Tritthölzer: Nadelholz
Fundamente: 4 x OF oder 4 x FFk
Pfosten: Balken, beidseitig mit Rundkopf, d = 140 mm;
2facher
Mantelschliff; KDI chromfreie Kesseldruckimprägnierung
mit
RAL Gütezeichen; kernfreies oder kerngetrenntes
Nadelholz
FSC zertifiziert, Laufhölzer: Balken, beidseitig mit
Rundkopf, d =
140 mm; 2facher Mantelschliff; KDI chromfreie
Kesseldruckimprägnierung mit RAL Gütezeichen;
kernfreies
oder kerngetrenntes Nadelholz FSC zertifiziert,
Aufständerung:
Ständerfüße d = 42 mm Stahl feuerverzinkt, Handläufe:
Edelstahl (V2A), Ketten: aus korrosionsbeständige
Feingliederketten aus verzinktem Stahl als tragendes
Element,
garantiert höchste Belastbarkeit und Beständigkeit,
eingesetzt
bei Übergängen
Einschl. notw. Erdanker und/oder Erd- und
Fundamentarbeiten,
einschl. Lieferkosten

Lieferhinweis:
Angebot 3968183

eibe Produktion+Vertrieb GmbH & Co. KG
Herr Schulte
Industriestr. 1
97285 Röttingen
09338/89-376
eibe@eibe.de

oder gleichwertiger Art

angebotenes Produkt:

'.........'
vom Bieter einzutragen
Menge: 1,000 St.

**01.08.5 Hüpfblume liefern und einbauen**
Hüpfblume liefern und nach Herstelleranlagen
aufstellen.
bestehend aus: 1 x Hüpfplatte: geriffeltes HPL
3 x Federn: Federstahl
Fundamente: 1 x OF
Platte: HPL braun geriffelt, t = 15 mm
Feder: Federstahl pulverbeschichtet, grün, d = 85 mm,
t = 10,5
mm
Winkel: Flachstahl t = 5 mm; Platte 150 x 150 mm, t =
5 mm
Einschl. notw. Erdanker und/oder Erd- und
Fundamentarbeiten,
einschl. Lieferkosten

Lieferhinweis:
Angebot 3968183

eibe Produktion+Vertrieb GmbH & Co. KG
Herr Schulte
Industriestr. 1
97285 Röttingen
09338/89-376
eibe@eibe.de

oder gleichwertiger Art

angebotenes Produkt:

'.........'
vom Bieter einzutragen
Menge: 1,000 St.

**01.08.6 Spielanlage liefern und einbauen**
Spielanlage Extron Solo, NH kdi, liefern und nach
Herstellerangaben aufstellen
bestehend aus:
15 x Pfostenkonstruktion: Nadelholz oder Stahl
2 x Podest Blatt: Hochdrucklaminat (HPL)
1 x Podest Herz: Hochdrucklaminat (HPL)
1 x Podest Kantholz: Hochdrucklaminat (HPL), Nadelholz
1 x Podest Rasen: Hochdrucklaminat (HPL)
1 x Podest Stein: Hochdrucklaminat (HPL)
4 x Podest: Hochdrucklaminat (HPL)
5 x Podestkonstruktion: Stahl feuerverzinkt
1 x Dach: Nadelholz, Hochdrucklaminat (HPL)
1 x Blattaufstieg: Edelstahl (V2A),
kunststoffummanteltes
Stahlseil, Nadelholz
1 x Drehstammaufstieg: Nadelholz, Edelstahl (V2A)
1 x Knospenaufstieg: Nadelholz
1 x Materialleiter: Nadelholz, Edelstahl (V2A),
kunststoffummanteltes Stahlseil
1 x Inselübergang gerade: Hochdrucklaminat (HPL),
Edelstahl
(V2A), Nadelholz
1 x Pfahlkettenübergang gerade: Nadelholz, Edelstahl
(V2A)
1 x Wippbalkenübergang gerade: Nadelholz, Edelstahl
(V2A)
1 x 3D-Brüstung: Nadelholz, Hochdrucklaminat (HPL)
5 x Brüstung: Nadelholz
4 x Durchlaufsicherung: Nadelholz
2 x Durchlaufsicherung: kunststoffummanteltes
Stahlseil,
Edelstahl (V2A)
6 x Zugangsverengung: Hochdrucklaminat (HPL)
1 x Spiel-Brüstung Ast: Hochdrucklaminat (HPL),
Acrylglas
(UV-Beständig)
1 x Spiel-Brüstung Farbdrehscheibe: Hochdrucklaminat
(HPL),
Acrylglas (UV-Beständig)
1 x Spiel-Brüstung Klang: Hochdrucklaminat (HPL),
Edelstahl
(V2A), kunstoffummanteltes Stahlseil
1 x Spiel-Brüstung Raetsel: Hochdrucklaminat (HPL)
1 x Spiel-Brüstung Spiegel: Hochdrucklaminat (HPL),
Acrylglas
(UV-Beständig)
3 x Griffset: Aluminium, beschichtet
Beschläge: Edelstahl (V2A)
Fundamente: 14 x OF
Fallschutz netto: 75,5 m²
Spielgerät nach Herstellerangaben unter
Berücksichtigung der DIN EN 1176 aufstellen.
Einschl. notw. Erdanker und/oder Erd- und
Fundamentarbeiten,
einschl. Lieferkosten

Lieferhinweis:
Spielanlage Extron, Solo
eibe Produktion+Vertrieb GmbH & Co. KG
Herr Schulte
Industriestr. 1
97285 Röttingen
09338/89-376
eibe@eibe.de

oder gleichwertiger Art

angebotenes Produkt:

'.........'
vom Bieter einzutragen
Menge: 1,000 St.

**01.08.7 Muldenanbaurutsche liefern und einbauen**
Muldenanbaurutsche, 270 Grad. PH 245 cm, rechts
gewendelt
FL 3 V2A iefern und einbauen,
Lieferumfang:
1x Muldenanbaurutsche: Edelstahl (V2A)
Beschläge: Edelstahl (V2A)
Mindest-Raum: 4,76x4,45x4,25 m
freie Fallhöhe: 245 cm
Montage: -
Bodenbeschaffenheit: mind. Sand
Fundamente: 3 x OF
Fallschutz netto: 18,5 m²
Spielgerät nach Herstellerangaben unter
Berücksichtigung der DIN EN 1176 aufstellen.
Einschl. notw. Erdanker und/oder Erd- und
Fundamentarbeiten,
einschl. Lieferkosten

Lieferhinweis:
Angebot 3968183
Muldenanbaurutsche, 270 Grad, PH 245 cm, rechts
gewendelt
FL 3, V2A
eibe Produktion+Vertrieb GmbH & Co. KG
Herr Schulte
Industriestr. 1
97285 Röttingen
09338/89-376
eibe@eibe.de

oder gleichwertiger Art

angebotenes Produkt:

'.........'
vom Bieter einzutragen
Menge: 1,000 St.

**01.08.8 Vierfachschaukel liefern und einbauen**
Vierfachschaukel Falke liefern und nach
Herstellerangaben
aufstellen.
1 x Vierfachschaukel Falke H 235, Ø 125 cm,
Stahlbalken. NH
kdi, Stahl verzinkt, FL 3 liefern und nach
Herstellerangaben
aufstellen.
1 x Vierfachschaukel Falke  bestehend aus:
6 x Pfostenkonstruktion Nadelholz
1 x Schaukelbalken Stahl
4 x Aussteifung Edelstahl (V2A)
6 x Schaukelgelenk Edelstahl (V2A)
2 x Sicherungskette Edelstahl (V2A)
1 x Verbindungsblech Balkenteilung Edelstahl (V2A)
8 x Dekoeck Nadelholz
2 x Abdeckung Kunststoff
1 x Nesthockerschaukel mit Gummigeflecht ø 125 cm und
Kette
Seilring, Stahlseil-Gliedermatte, Gummigewebe über
Kettenaufhängung, Stahl verzinkt
2 x Sicherheitsschaukelsitz mit Kette Gummi schwarz,
Edelstahl
(V2A)
Beschläge Edelstahl (V2A)
Fundamente: Montage mit Ortbetonfundament: OF: 6
x(1,16m³)
Pfosten: mit Rundkopf D = 160 mm, 2facher
Mantelschliff,
Nadelholz
FSC zertifiziert, Aufständerung: Ständerfüße D = 42 mm
Stahl
feuerverzinkt, kraftschlüssig in Pfosten verklebt,
Schaukelbalken: Stahl feuerverzinkt, Nesthocker:
farbiger
Seilring, D = 900 mm, Sitzfläche:
Stahlseil-Gliedermatte, Ketten:
aus nicht rostende Feinglieder-Edelstahlketten (V2A)
aus
verschweißten Kettengliedern (Durchmesser 6 mm),
eingesetzt
bei Sandaufzügen und Schaukeln,
Sicherheitsschaukelsitz:
Gummi schwarz
Einschl. notw. Erdanker und/oder Erd- und
Fundamentarbeiten,
einschl. Lieferkosten
Spielgerät nach Herstellerangaben unter
Berücksichtigung der DIN EN 1176 aufstellen.

Lieferhinweis:
Angebot 3970160
Vierfachschaukel Albatros
eibe Produktion+Vertrieb GmbH & Co. KG
Herr Schulte
Industriestr. 1
97285 Röttingen
09338/89-376
eibe@eibe.de

oder gleichwertiger Art

angebotenes Produkt:
'.........'

vom Bieter einzutragen
Menge: 1,000 St.

**01.08.9 Materialcontainer 6 m liefern und aufstellen**
Materialcontainer,6 m, Blech, mit Doppeltür auf der
langen
Seite, L 5880 x B 2140 x H 2090 mm Außenmaße, mit Boden
aus OSB-Platten, Sicherheitsschloss mit doppeltem
Zylinder
inkl. Schlüssel, mit Kranösen und Staplerlaschen für
den
Transport, Farbe RAL 7016 anthrazitgrau, Durchgangsmaß
Tür:
1750 mm 1880 mm, liefern und nach Herstellerangaben
aufstellen
Einschl. Erd- und Fundamentarbeiten, einschl.
Lieferkosten

Lieferhinweis:
Elipo GmbH
Am Kolba 2
92360 Mühlenhausen
Deutschland
Tel. 09185-9229429
info@elipo.de

oder gleichwertiger Art

angebotenes Produkt:
'.........'
vom Bieter einzutragen
Menge: 1,000 St.

**01.08.10 Sitzquader Naurstein 100 x 50 x 50 cm liefern und einbauen**
Sitzquader aus Muschelkalk/Sandstein, liefern und
fachgerecht
auf Mörtelbett einbauen einschl. Fundament- und
Erdarbeiten,
einschl. entgraten der Steine, Maße ca 100 x 50 x 50 cm
Sitzquader nach Vorgaben der BÜ einbauen.
Hersteller/Typ '.........'

vom Bieter einzutragen.
Menge: 21,000 m

**01.08.11 Mauerabdeckung liefern und einbauen**
Mauerabdeckung aus Naturwerksteinplatte, Dicke 30 mm,
Sandstein, farblich passend zur Vorposition, mit
Tropfkante,
liefern und fachgerecht mit Mörtelbett inkl.
Verfugung, auf der
bestehenden Mauer, mit einseitigem Gefälle einbauen.
Menge: 11,000 m

**01.08.12 Picknick-Tisch, Holz liefern und einbauen**
Picknick-Tisch, L 1680 x B 2000 x H 770 mm, Auflager
Eschenholz, Metallgrau/Stahl feuerverzinkt, liefern
und nach
Anweisungen der BÜ auf vorhandener Pflasterfläche
aufstellen
Einschl. Erd- und Fundamentarbeiten, einschl.
Lieferkosten

Lieferhinweis:
Agora Picknick - Holz

KOMPAN GmbH
Ansprechpartner: Herr Wretsch
Mobil: 0170 9664 047
Raiffeisenstraße 13
24941 Flensburg
Tel. 0461-77306-0
kontakt@kompan.com
www.kompan.com/de/de

oder gleichwertiger Art

angebotenes Produkt:

'.........'
vom Bieter einzutragen
Menge: 2,000 St

**01.08.13 Bank liefern und einbauen**
Bank, L 1750 x B 350 x H 500 mm, Auflager Eschenholz,
Metallgrau/Stahl feuerverzinkt, liefern und nach
Anweisungen
der BÜ liefern und aufstellen,
Einschl. Erd- und Fundamentarbeiten, einschl.
Lieferkosten

Lieferhinweis:
Agora Bank

KOMPAN GmbH
Ansprechpartner: Herr Wretsch
Mobil: 0170 9664 047
Raiffeisenstraße 13
24941 Flensburg
Tel. 0461-77306-0
kontakt@kompan.com
www.kompan.com/de/de

oder gleichwertiger Art

angebotenes Produkt:

'.........'
vom Bieter einzutragen
Menge: 2,000 St

**01.08.14 Baumrost liefern und einbauen**
Baumrost Typ AVON aus lasergeschnittenem Stahl,
befahrbar
bis 15 kN Radlast
Stahl feuerverzinkt und farbbeschichtet, RAL 7016
anthrazitgrau
Außenabmessung: 200 x 200 cm; Innenöffnung: 60 x 60 cm
Rahmenhöhe: 11,5 cm
Bestehend aus:
feuerverzinktem Einfassungsrahmen
Segmenten aus lasergeschnittenem Stahl mit
quadratischen
Aussparungen mit Gleitschutz
standardmäßig mit Belüftungs- und Bewässerungssystem
RootRain
inkl. Befestigungsmaterial

Liefern und nach Herstellerangaben auf
Streifenfundament
auflagern

Lieferhinweis:
Baumrost AVON
Greenleaf GmbH & Co. KG
Rudolf-Diesel-Straße 4
51674 Wiehl
Tel. 02261 92028-0
info@greenleaf.de
www.greenleaf.de

oder gleichwertiger Art

angebotenes Produkt:

'.........'
vom Bieter einzutragen
Menge: 2,000 St

**01.08.15 Anlehnbügel liefern und einbauen**
Anlehnbügel, B 1000 x H 1000 mm, Ø 48 mm, Stahl
feuerverzinkt, aus Rundrohr, mit Quersteg, zum
Einbetonieren
empfohlene Einbautiefe: 250 mm, Höhe über Flur: 750 mm,
liefern und nach Herstellerangaben aufstellen
Einschl. Erd- und Fundamentarbeiten, einschl.
Lieferkosten

Lieferhinweis:
Anlehnbügel Florida B 1000 x H 1000 mm, Ø 48 mm, Stahl

ZIEGLER Metallbearbeitung GmbH
Gewerbepark am See 1
D- 01920 Nebelschütz
Tel. 0800-1004901
ausschreibung@ziegler-metall.de
www.ziegler-metall.de

oder gleichwertiger Art

angebotenes Produkt:

'.........'
vom Bieter einzutragen
Menge: 51,000 St

**01.08.16 Abfallbehälter liefern und einbauen**
Abfallbehälter, 40 l,B 380 x T 280 x H 1200 mm, aus
Stahl mit
Pulverbeschichtung, mit Schutzdach, Behälterboden mit
Flüssigkeitsabläufen, zum Einbetonieren
empfohlene Einbautiefe: 300 mm, mit Dreikantschloss zum
Entriegeln und Entleeren des Behälters, Farbe RAL 7016
anthrazitgrau, liefern und einbauen
Einschl. Erd- und Fundamentarbeiten, einschl.
Lieferkosten

Lieferhinweis:
Abfallbehälter SHIPLEY

ZIEGLER Metallbearbeitung GmbH
Gewerbepark am See 1
D- 01920 Nebelschütz
Tel. 0800-1004901
ausschreibung@ziegler-metall.de
www.ziegler-metall.de

oder gleichwertiger Art

angebotenes Produkt:

'.........'
vom Bieter einzutragen
Menge: 5,000 St

**01.08.17 Wegesperre 2 m einbauen**
Wegesperre, bauseits lagernd, schwenkbar, mit
Dreikantverschluss, inkl. Schrauben, aus Stahlrohr, mit
Knieholm, verzinkt DIN EN ISO 1461, weiß beschichtet
mit
roten reflektierenden Streifen; Breite der Wegesperre
= 2,00 m;
bestehend aus: 1 ortsfester sowie 1 lösbarer Pfosten
aus
Vierkantrohr 70 x 70 mm, Höhe über Flur: 90 cm. 1
Bodenhülse
aus Vierkantrohr 80 x 80 mm, Länge: 50 cm, Querholm:
60 x 40
mm, nach Herstellerangaben aufstellen in
Pflasterfläche,
einschl. Erd- und Fundamentarbeiten.
Menge: 2,000 St

**01.08.18 Wegesperre 2 m liefern und einbauen**
Wegesperre, bauseits lagernd, schwenkbar, mit
Dreikantverschluss, inkl. Schrauben, aus Stahlrohr, mit
Knieholm, verzinkt DIN EN ISO 1461, weiß beschichtet
mit
roten reflektierenden Streifen; Breite der Wegesperre
= 2,00 m;
bestehend aus: 1 ortsfester sowie 1 lösbarer Pfosten
aus
Vierkantrohr 70 x 70 mm, Höhe über Flur: 90 cm. 1
Bodenhülse
aus Vierkantrohr 80 x 80 mm, Länge: 50 cm, Querholm:
60 x 40
mm, nach Herstellerangaben aufstellen in
Pflasterfläche,
einschl. Erd- und Fundamentarbeiten.
Menge: 2,000 St

**01.08.19 Drehschranke 3,5 m liefern und einbauen**
Drehschranke, 3,50 m, schwenkbar, mit
Dreikantverschluss,
inkl. Schrauben, aus Stahlrohr, verzinkt DIN EN ISO
1461, weiß
beschichtet mit roten reflektierenden Streifen; Breite
der
Wegesperre = 3,50 m; bestehend aus: 1 ortsfester sowie
1
Standpfosten aus Vierkantrohr, Höhe über Flur: ca. 90
cm. 1
Bodenhülse aus Vierkantrohr, liefern und nach
Herstellerangaben aufstellen in Pflasterfläche,
einschl. Erd- und
Fundamentarbeiten.
Menge: 1,000 St

**01.08.20 Hinweisschild Sammelstelle liefern, einbauen**
Hinweisschild Sammelstelle, ASR A1. 3-2013, DIN EN ISO
7010 liefern und einbauen, einschl. Pfosten, einschl.
Erd- und
Fundamentarbeiten
Menge: 1,000 St

#### Bereich 01.09 Vegetationsarbeiten

*Hinweis*

**01.09.1 Bodenverbesserung / Bodenbelebung Rasenflächen liefern, einarbeiten**
Organisch-mineralischen NP-Dünger liefern,
3 % N + 2 % P2O5, 35 % organische Substanz,
chloridarm. Bestehend aus Meeresalgenkalk,
Tonminerale, Urgesteinsmehl, Horn-, Knochen-, und
Federnmehl, Traubenkernschrot, Rapsschrot, Melasse.
Mit Spurenelementen wie Magnesium, Calcium,
Eisen, Schwefel, Jod, Mangan, Zink, Bor, Kupfer,
Molybdän, Kobalt, Kieselsäure.
Zur Vorbereitung des Bodens liefern,
gleichmäßig aufbringen, 10 kg je 100 m², und flach
einarbeiten.
Menge: 170,000 kg

**01.09.2 Rasendünger liefern, einarbeiten**
Rasendünger granuliert, organischer
NPK-Dünger 8 % N, 4 % P2O5, 5 % K2O (pflanzlicher
Herkunft). Mit organisch gebundenen Nährstoffen.
Liefern, gleichmäßig verteilen und in die Oberfläche
einarbeiten.
Auf Rasenfläche 10 kg je 100 m² aufbringen
Menge: 170,000 kg

**01.09.3 Grunddüngung Vegetationsflächen liefern und ausbringen**
Grunddüngung für Pflanzflächen, Hornspäne, liefern und
ausbringen, Düngen der Vegetationstragschicht der
Pflanzflächen als Grunddüngung, liefern und ausbringen,
Hornspäne, Stickstoffgehalt > 10% Massenanteil, 50g/m²,
Ausbringung mit regulierbarem Düngerstreuer,
Einarbeitung
durch Fräsen der Folgeposition, Abrechnung nach Aufmaß
und
Liefernachweis
Menge: 10,000 kg

**01.09.4 Vegetationstragschicht fräsen**
Fräsen der Vegetationsflächen, Bodenverbesserungsstoffe
einarbeiten, Arbeitstiefe 15 cm, kreuzweise fräsen in
zwei
Arbeitsgängen, Homogenbereich 1, DIN 18915, Fremdkörper
und schwer verrottbare Pflanzenteile ablesen und zur
Abfuhr
geordent lagern.
Menge: 1900,000 m²

**01.09.5 Ecoraster liefern, einbauen**
Ecoraster/ Paddockplatten, aus Polyethylen, 4-5 cm
Stärke,
liefern und etwa 2 cm unterhalb der Grasnarbe der
Pflanzhügel
einbauen.
einschl. anfallender Anpassungs- und Schnittarbeiten
Menge: 80,000 m²

*Hinweis*

**01.09.6 Feinplanum Rasenfläche**
Feinplanum für Rasenfläche, zulässige Abweichung von
der
Ebenheit innerhalb einer 4 m langen Messstrecke 2 cm,
Anschlüsse an Kanten, Wege- und Platzbeläge 2 cm
tiefer,
Steine von mehr als 5 cm Durchmesser und schwer
verrottbare
Pflanzenteile ablesen, anfallende Stoffe laden und
fachgerecht
entsorgen, inkl. Entsorgungsnachweis. AVV / EWC 20 02
01
(biologisch abbaubare Abfälle) AVV / EWC 20 02 02
(Boden
und Steine)
Menge: 1700,000 m²

**01.09.7 Gebrauchsrasen ansäen**
Rasen liefern, ansäen, Gebrauchsrasen, RSM 2.3 -
Standard -,
Saatgutmenge 25 g/m2, Nachweis der Beschaffenheit durch
Vorlage des Mischungsnummernbescheides.
Menge: 1700,000 m²

#### Bereich 01.10 Pflanzung

*Hinweis*

**01.10.1 Hochstamm, U 16-18, pflanzen**
Hochstamm, StammU 16-18 cm, m. Db., pflanzen, einschl.
Pflanzloch, einschl. Wässern.
Menge: 10,000 St

**01.10.2 Hochstamm, U 18-20, pflanzen**
Hochstamm, StammU 18-20 cm, m. Db., pflanzen, einschl.
Pflanzloch, einschl. Wässern.
Menge: 1,000 St

**01.10.3 Baumbewässerung, Gießrand liefern, einbauen**
Baumbewässerung, Gießrand, Höhe 30 cm, als Rollenware,
Material aus LDPE, 3 mm, UV beständig und
wiederverwendbar, einschl. Montagematerial/
Befestigungsclip,
liefern und einbauen, Einbautiefe 10 cm Durchmesser 95
cm
Menge: 11,000 St

**01.10.4 Baumpfahl liefern und einbauen**
Baumverankerung aus 1 Baumpfahl mit Baumbindung
herstellen.
Pfähle gekegelt und gespitzt, standfest einschlagen.
Ggfs. Löcher vorbohren.
Baumpfahl, halbe Stammhöhe, mit Bindung
Pfahllänge: Pfähle zu je 1,50 m (Zopf 8/10),
Pfahl aus Nadelholz geschält.
standfest einschlagen, eine Bindung je Pfahl.
Bindung aus Baumbindegurt 50 mm breit inkl.
Schutzschlauch
oder gleichwertiges Material.
Menge: 11,000 St

**01.10.5 Stammschutz**
Stammschutzfarbe, Langzeit-Stammschutzfarbe zur
Vermeidung von thermischen Rindenschäden an
Laubhölzern,
Schutzzeitraum mind. 7 Jahre, liefern und fachgerecht
auftragen, einschl. fachgerechter Rindenreinigung und
ausreichendem Voranstrich. Streichhöhe ca. 2,00 m
Arbeitsschritte: Vorreinigen mittels Schleifvlies,
Grundieren,
deckend Anstreichen.
Ausführung nur bei frostfreier Witterung.
Menge: 11,000 St

**01.10.6 Hecke, 60-80 cm, pflanzen**
Buchen-Hecke, Höhe 60-80 cm, 4 Stk./ lfd. m,
fachgerecht,
nach DIN 18915 in herzustellenden Pflanzgraben
pflanzen,
Angießen der Hecke, inkl. Kosten für Wasser.
Menge: 56,000 St

**01.10.7 Hecke, 80-100 cm, pflanzen**
Buchen-Hecke, Höhe 80-100 cm, 4 Stk./ lfd. m,
fachgerecht,
nach DIN 18915 in herzustellenden Pflanzgraben
pflanzen,
Angießen der Hecke, inkl. Kosten für Wasser.
Menge: 140,000 St

**01.10.8 Heckenverankerung mit Holzpfosten**
Heckenverankerung mit Holzpfosten, Pfahl, weißgeschält,
Spanndraht DIN EN 12385-4, korrosionsgeschützt, Dicke
3 mm,
Einbauhöhe 50 cm und ca. 100 cm, Pflocklänge 120 cm,
Zopfdicke 8/10 cm, liefern und einbauen an vorhandener
Formhecke, und an freiwachsender Strauchbepflanzung,
Pfostenabstand 2,5 m. Einschließlich Schrägpfähle an
Endpfosten.
Menge: 86,000 m

**01.10.9 Strauch pflanzen, bis 100 cm H**
Strauch pflanzen, 60 cm bis 100 cm H im Container
Menge: 42,000 St

**01.10.10 Strauch pflanzen, ab 100 cm H**
Strauch pflanzen, ab 100 cm H im Container
Menge: 10,000 St

**01.10.11 Mulchabdeckung liefern u. verteilen**
Mulchabdeckung, zum Schutz von Vegetationsflächen,
Abdecken mit Kompost-/ Mulch, Körnung 10/40, Dicke
über 5-8
cm, gütegesichert, liefern und verteilen.
Menge: 15,000 m³

#### Bereich 01.11 Pflanzenlieferung

*Hinweis*

**01.11.1 Amelanchier arborea "Robin Hill"**
Amelanchier arborea "Robin Hill"
Hochstamm, 3 x v., m. Db., St.U 16-18 cm liefern
Menge: 2,000 St

**01.11.2 Carpinus betulus "Fastigiata"**
Carpinus betulus "Fastigiata"
Solitär, H 250-300 cm, 4 x v., m. Db., liefern
Menge: 3,000 St

**01.11.3 Fraxinus ornus**
Fraxinus ornus
Hochstamm, 3 x v., m. Db., St.U 16-18 cm liefern
Menge: 3,000 St

**01.11.4 Liriodendron tulipifera**
Liriodendron tulipifera
Hochstamm, 4 x v., m. Db., St.U 18-20 cm liefern
Menge: 1,000 St

**01.11.5 Prunus padus "Tiefurt"**
Prunus padus "Tiefurt"
Hochstamm 3 x v, m. Db., St.U 16-18 cm liefern
Menge: 2,000 St

*Hinweis*

**01.11.6 Carpinus betulus**
Carpinus betulus,
Heckenpflanze, 60-80 liefern
Menge: 56,000 St

**01.11.7 Carpinus betulus**
Carpinus betulus,
Heckenpflanze, 80-100, wurzelnackt, liefern
Menge: 140,000 St

**01.11.8 Amelanchier lamarckii**
Amelanchier lamarckii
Solitär, 200-250, 3 x v., m. Db., liefern
Menge: 1,000 St

**01.11.9 Cercis siliquastrum**
Cercis siliquastrum
Solitär, 200-250, 4 x v., m. Db., liefern
Menge: 1,000 St

**01.11.10 Cornus kousa "Venus"**
Cornus kousa "Venus"
Solitär, 125-150, 3 x v.,m. Db. liefern
Menge: 1,000 St

**01.11.11 Corylus maxima "Purpurea"**
Corylus maxima "Purpurea"
Strauch, 100-125, 3 x v., i. C., liefern
Menge: 2,000 St

**01.11.12 Deutzia magnifica**
Deutzia magnifica
Solitär, 150-200, 3 x v., m. Db., liefern
Menge: 1,000 St

**01.11.13 Kolkwitzia amabilis**
Kolkwitzia amabilis
Solitär, 100-125, 3 x v., i. C., liefern
Menge: 1,000 St

**01.11.14 Physocarpus opulifolius "Diablo"**
Physocarpus opulifolius "Diabslo"
Strauch, 125-150, 3 x v., m. Db., liefern
Menge: 2,000 St

**01.11.15 Potentilla fruticosa "Abbotswood"**
Potentilla fruticosa "Abbotswood"
Strauch, 30-40, 3 x v., i. C., liefern
Menge: 12,000 St

**01.11.16 Spiraea arguta**
Spiraea arguta
Strauch, 60-100, 2 x v., i. C., liefern
Menge: 42,000 St

**01.11.17 Weigela "Eva Rathke"**
Weigela "Eva Rathke"
Strauch, 100-125, 3 x v., i. C., liefern
Menge: 12,000 St

#### Bereich 01.12 Stundenlohnarbeiten

**01.12.1 Bauvorarbeiter/-in Stundenlohnarbeiten sämtliche Kosten/ Zuschläge**
Stundenlohnarbeiten durch Bauvorarbeiter/-in auf
Anordnung
des AG ausführen, der Verrechnungssat für die jeweilige
Arbeitskraft umfasst sämtliche Aufwendungen wie Lohn-
und
Gehaltskosten, Lohn- und Gehaltsnebenkosten, Zuschläge,
lohngebundene und lohnabhängige Kosten, sonstige
Sozialkosten, Gemeinkosten, Wagnis und Gewinn.
Menge: 3,000 h

**01.12.2 Landschaftsgärtner-Vorarbeiter/-in Stundenlohnarbeiten sämtliche Kosten/Zuschläge**
Stundenlohnarbeiten durch
Landschaftsgärtner-Vorarbeiter/-in
auf Anordnung des AG ausführen, der Verrechnungssatz
für die
jeweilige Arbeitskraft umfasst sämtliche Aufwendungen
wie
Lohn- und Gehaltskosten, Lohnund Gehaltsnebenkosten,
Zuschläge, lohngebundene und lohnabhängige Kosten,
sonstige
Sozialkosten, Gemeinkosten, Wagnis und Gewinn.
Menge: 6,000 h

**01.12.3 Arbeiter/-in Stundenlohnarbeiten sämtliche Kosten/ Zuschläge**
Stundenlohnarbeiten durch Arbeiter/-in auf Anordnung
des AG
ausführen, der Verrechnungssatz für die jeweilige
Arbeitskraft
umfasst sämtliche Aufwendungen wie Lohn- und
Gehaltskosten, Lohn- und Gehaltsnebenkosten, Zuschläge,
lohngebundene und lohnabhängige Kosten, sonstige
Sozialkosten, Gemeinkosten, Wagnis und Gewinn.
Menge: 6,000 h

**01.12.4 LKW einsetzen Fahrer 5-8t**
LKW, auf Anordnung des AG einsetzen, der
Verrechnungssatz
für die jeweilige Arbeitskraft umfasst sämtliche
Aufwendungen
wie Lohn- und Gehaltskosten, Lohnund
Gehaltsnebenkosten,
Zuschläge, lohngebundene und lohnabhängige Kosten,
sonstige
Sozialkosten, Gemeinkosten, Wagnis und Gewinn.
Der Verrechnungssatz für das Gerät umfasst sämtliche
Aufwendungen für den Betrieb, Gemeinkosten, Wagnis und
Gewinn, mit Fahrer, Nutzlast 5 bis 8 t.
Menge: 3,000 h

**01.12.5 Radlader einsetzen Fahrer 18-37kW**
Radlader, auf Anordnung des AG einsetzen, der
Verrechnungssatz für die jeweilige Arbeitskraft umfasst
sämtliche Aufwendungen wie Lohn- und Gehaltskosten,
Lohn-
und Gehaltsnebenkosten, Zuschläge, lohngebundene und
lohnabhängige Kosten, sonstige Sozialkosten,
Gemeinkosten,
Wagnis und Gewinn.
Der Verrechnungssatz für das Gerät umfasst sämtliche
Aufwendungen für den Betrieb, Gemeinkosten, Wagnis und
Gewinn, mit Fahrer, Motorleistung 18 bis 37 kW.
Menge: 3,000 h

**01.12.6 Minibagger einsetzen Fahrer bis 2t**
Minibagger, auf Anordnung des AG einsetzen, der
Verrechnungssatz für die jeweilige Arbeitskraft umfasst
sämtliche Aufwendungen wie Lohn- und Gehaltskosten,
Lohn-
und Gehaltsnebenkosten, Zuschläge, lohngebundene und
lohnabhängige Kosten, sonstige Sozialkosten,
Gemeinkosten,
Wagnis und Gewinn.
Der Verrechnungssatz für das Gerät umfasst sämtliche
Aufwendungen für den Betrieb, Gemeinkosten, Wagnis und
Gewinn, mit
Fahrer, Fahrwerk mit Ketten, Masse im Betriebszustand
bis 2 t, Maschinen-/Gerätetyp
.............................

vom Bieter einzutragen.
Menge: 3,000 h

**01.12.7 Erstabnahme Spielgeräte**
Erstabnahme zur Überprüfung der Verkehrssicherheit von
Spielgeräten DIN EN 1176-7, durch Sachkundigen für
Jahresinspektionen, montierte Spielgeräte, 1
Spielgerät,
Dokumentation nach Formblatt des AN.
Menge: 1,000 St

USt %: 19,00
